# OBS Fredersdorf - Aufstockung
Angebotsaufforderung (GAEB 90, DA83)
DV-Nummer: OBS_1537
Währung: EUR
Auftraggeber: Gemeinde Fredersdorf-Vogelsdorf, Lindenallee 3, 15370 Freder

## Zusätzlicher Text
Leistungsverzeichnis

Heizungs- und Sanitärinstallationen

Projekt: Aufstockung Oberschule
 Landstraße 40
 15370 Fredersdorf-Vogelsdorf

Bauherr: Gemeinde Fredersdorf-Vogelsdorf
 Lindenallee 3
 15370 Fredersdorf-Vogelsdorf

## Zusätzlicher Text
Objektbeschreibung:

1. Allgemein
1.1 Allgemeine Angaben zum Projekt

Bei vorliegendem Projekt handelt es sich um die Aufstockung des
zweigeschossigen Bauteils 1 einer
Oberschule um ein Geschoss.

Das Objekt ist in 3 Bauteile gegliedert, wobei BT 1 und 2 den
Schulbereich und BT3 die Sporthalle
einschl. Umkleiden, Sanitäranlagen und die Essensversorgung über eine
Ausgabeküche umfassen.
Bauherr ist die Gemeinde Fredersdorf-Vogelsdorf.

1.2 Allgemeine Angaben zu den Installationen

Der Bieter hat sich vor Angebotsabgabe vor Ort von Art und Umfang der
Leistungen zu informieren sowie von den örtlichen Gegebenheiten
(Zufahrten, Stellflächen usw.) zu informieren.
Nachforderungen, die auf Unkenntnis dieser Umstände zurückzuführen sind,
werden später nicht anerkannt.

Sämtliche in der Installation verwendeten Werkstoffe haben den aktuellen
Verordnungen, Normen und Richtlinien zu entsprechen. Es werden nur
Bauteile, die der derzeitig geltenden Verordnungen, Normen und
Richtlinien entsprechen, eingebaut. Dies gilt nicht nur für die direkt
eingebauten Bauteile, sondern auch für alle mit der Installation im
Zusammenhang stehenden Hilfsstoffe und Zubehöre, wie Schellen, Dübel
oder weitere Befestigungsmaterialien.

Die Leitungsdurchführungen durch brandschutztechnisch qualifizierte
Wände und Decken werden bauseits entsprechend der Brandschutzklasse des
Bauteils geschottet.

Da BT 1 um ein Geschoss erweitert wird, müssen die
vorhandenen SW-Ventilationsrohre jeweils um ca. 4 m
verlängert werden.
Wenn das vorhandene Dach aufgenommen wird, werden die
SW-Komponenten auf dem Dach bauseits demontiert und
eingelagert/entsorgt. Im Anschluss werden die Wände des 2. OG erstellt
und das Dach neu errichtet. In den Herbstferien vom 19.10. - 31.10.2026
müssen die bestehenden Leitungen verlängert werden.

2 Sanitär
2.1 Schmutzwasser

Die Schmutzwasserentsorgung erfolgt über den bestehenden Hausanschluss
in die in
der Landstraße liegende Schmutzwasserkanalisation des Wasserverbandes
Strausberg-Erkner (WSE). Die Anschluss- und Sammelanschlussleitungen
werden an die
vorhandenen Fallleitungen im WC-Bereich bzw. in den Klassenräumen
angeschlossen.
Die Ventilationsrohre werden von den Dachhauben getrennt, verlängert
und erneut an die
Dauchhauben angeschlossen.

Sämtliche Schmutzwasserleitungen mit Freispiegelgefälle werden innerhalb
des Gebäudes nach DIN 1986 - 100 verlegt. Die Sanitärobjekte werden über
Anschlussleitungen in den Etagen und den Fallleitungen in den Schächten
entwässert. Die Be- und Entlüftung der Schmutzwasserleitungen erfolgt
mittels wärmegedämmter Durchführungen strangweise über das Dach. Die
Lüftungsleitungen werden im obersten Geschoss gegen Schwitzwasserbildung
(20 mm Mineralwolle, verklebt) gedämmt, bei Verzügen auch in der
Horizontalen.

Die Fall-, Einzel- und Sammelanschlussleitungen werden in PP-Rohr
verlegt. Verzüge sind schallschutztechnisch aufzuwerten (isolieren).

2.2 Regenwasser

Die Regenwasserableitung erfolgt i.d.R. über außen liegende Fallrohre
mittels Versickerung über Mulden seitens des Außenanlagenbauers und ist
nicht Bestandteil dieser Ausschreibung.

2.3 Trinkwasser

Der Trinkwasserhausanschluss an das Versorgungsnetz der WSE befindet
sich im Hausanschlussraum (HAR). Dort ist die Wasserzähleranlage mit
manuellem Rückspülfilter installiert. Die Leistungsgrenze ist das
Absperrventil hinter dem Wasserzähler.

Im HAR erfolgt der Anschluss einer zusätzlichen Verteilleitung über das
1. OG ins 2. OG. Dort werden
die Objekte über die Leitungsverzüge in der Abhangdecke, in
Installationswänden und im FB-Aufbau
erschlossen.

Die Verteil- und Strangleitungen Kalt- und Warmwasser und Zirkulation
werden in Edelstahlrohr, die Anschlussleitungen Kalt- und Warmwasser
werden als Metallverbundrohr ausgeführt. Das Fabrikat der Planung und
Rohrnetzdimensionierung ist Geberit Mapress bzw. Mepla. Sollte ein
anderes Material eingesetzt werden, ist eine dem entsprechende neue
Berechnung des Trinkwassernetzes durchzuführen.

Die Leitungen werden nach Möglichkeit durchgeschliffen. Am Ende des
jeweiligen Stranges befindet sich eine Hygienespülung oder eine
Hygienespülarmatur.

Die Waschtische in den Klassenräumen erhalten einen KW-Anschluss.
Im Waschtische im WC-Bereich, Putzmittelräume oder Labore werden mit
einem
zusätzlichen WW-Anschluss über einen elektrischen Durchlauferhitzer
(DLE) ausgestattet. In der Teeküche erfolgt die WW-Bereitung über einen
UT-5l-Speicher.

Vor Übergabe der Anlage ist der hygienisch einwandfreie Zustand der
Anlage nachzuweisen. Die entsprechende Beprobung und die Auswertung
dieser Proben liegen im Leistungsumfang des ausführenden Unternehmens.
Um eine hygienisch saubere Installation zu erhalten, erfolgt die
Druckprobe 2-fach (einmal mit Luft und einmal mit Wasser).

2.4 Sanitärobjekte und Armaturen

Die Sanitärbereiche erhalten eine moderne hochwertige Sanitärausstattung
gemäß Bemusterungsliste. Alle Objekte und Armaturen sind geprüfte und
zugelassene Fabrikate. Die Armaturen entsprechen der Geräuschklasse I.
Die Anordnung und Größe erfolgt gemäß Planungsunterlagen des Architekten
und der Einbaumöglichkeiten. Der Farbton der Objekte in der
Standardausstattung ist weiß, Armaturen verchromt.

2.5 Küchen

Die Küchen sind nicht im Ausführungsumfang HS enthalten. Es werden
Anschlüsse für Wasser und Abwasser für die Küchenspülen, Geschirrspüler
und andere Einbauten nach Vorgaben des Bauherrn/Architekten bzw. gemäß
Küchenplanung des Küchenbauers angelegt. Der Anschlüsse erfolgen
trinkwasserseitig über vom Küchenplaner benannte Armaturen. Der
abwasserseitige Anschluss erfolgt an den Geruchsverschluss der
Küchenspüle.

3. Heizung

3.1 Wärmeerzeugung

Die Wärmeversorgung erfolgt mittels BHKW und Brennwertkessel über einen
Contractor im HAR im EG BT 1. Vom Verteiler gehen die Heizkreise für die
BT 1 und 2 sowie eine Heizleitung zur Technikzentrale im BT 3 ab.

bestehende Heizkreise mit folgenden Systemtemperaturen geplant:
- HK Heizkörper  60/50 °C
- HK RLT-Anlagen  60/40 °C
- Zuleitung BT 3  70/50 °C
- Warmwasserbereitung 70/50 °C

Der zusätzliche Heizkreis Heizkörper 2. OG wird im HAR an den HK BT 3
angeschlossen.
Die Versorgung des Heizregisters des auf dem Dach installierten
Lüftungsgerätes erfolgt über die
Einbindung in den HK RLT-Anlagen ebenfalls im HAR.

Die Regelung der Vorlauftemperatur Heizung erfolgt
außentemperaturabhängig.
Es erfolgt der Einsatz einer Hocheffizienzpumpe für die Wärmeverteilung.

An allen relevanten Punkten der Heizungsanlage werden Thermo- und
Manometer eingesetzt. Zum Schutz der Anlage erfolgt der Einsatz von
Luftabscheidern und Schmutzfängern.

3.2 Wärmeverteilung

Von der Heizzentrale im HAR und BT 3 werden die Verteilleitungen zu den
Heizkörpern und Heizkreisverteilern gedämmt in der Abhangdecke bzw. im
Fußbodenaufbau verlegt. In den Heizkreisverteilern reduzieren
Regelstationen die Vorlauftemperatur für die FB-Heizkreise. Die Stränge
erhalten Strangregulier- und Absperrarmaturen in den
Heizkreisverteilern. Als Rohrmaterial ist Edelstahlrohr geplant.

Alle Leitungen und Armaturen werden gemäß GEG gedämmt. Als Dämmstoff
kommt in Schächten und nicht sichtbaren Bereichen alukaschierte
Mineralwolle zum Einsatz. Diese wird im Technikraum mit einer
Kunststoffummantelung versehen. Das erforderliche Dämmmaß richtet sich
nach dem derzeitig geltenden GEG.

Das gesamte Heizungssystem ist nach Maßgabe der VDI 2035 zu füllen,
darüber hinausgehende Vorgaben der Hersteller bezüglich der
Heizungswasserqualität sind zu beachten. Das Ausführen hat in Abstimmung
mit ihnen zu erfolgen.
Der Nachweis des Füllvorganges, sämtliche Druck- und
Dichtigkeitsprüfungen sowie die Aufheizprotokolle sind Bestandteil der
Dokumentation- und Wartungsanleitungen. Das Begleitheizen ist
Bestandteil der geschuldeten Leistung in Abstimmung mit der örtlichen
Bauleitung.

3.3 Heizflächen

In der Regel werden zur Raumheizung Ventil-Plattenheizkörper mit planer,
in Sanitär- und Nebenräumen mit profilierter Vorderfront installiert.
Der Anschluss erfolgt aus der Wand oder dem Fußboden.
Thermostatventile werden als
Behördenmodell ausgeführt.

Folgende Innentemperaturen wurden der Dimensionierung der Heizflächen zu
Grunde gelegt:

Klassenräume:  20 °C
WC- Bereiche:  20 °C
WC-barrierefrei:  24 °C
Lager, Archiv, Lehrmittel: 15 C
Treppenhäuser:  15 °C
Technikraum:  15 °C/ unbeheizt

Der hydraulische Abgleich und die Einstellwerte der
Strangregulierventile sind zu dokumentieren und werden Bestandteil der
Dokumentation.

4. Kälte

Der Serverraum im 1. OG wird mittels Klima-Split-Gerät gekühlt.
Die Außeneinheit steht auf dem Dach, die Kältemittelleitungen sind in
einem Schaht zur Inneneinheit
verlegt. Die Leitungen werden um das zusätzliche Geschoss verlängert.
Hierzu wird das Kältemittel
fachgerecht entleert, die Leitungen getrennt und verlängert.
anschließend erfolgt die erneute
Inbetriebnahme der Klimaanlage.

## Zusätzlicher Text
Technische Vorschriften:

Die zu erstellenden Anlagen sind nach den anerkannten Regeln der Technik
auszuführen und folgende technische Vorschriften sind zu beachten:

-  Wasserhaushaltsgesetz sowie zugehörige Normen und Richtlinien
-  Verordnung über gefährliche Stoffe (GefahrstoffV),
-  die einschlägigen Normen (z. B. DIN, DIN EN, EN u. a.) in den jeweils
gültigen Fassungen
-  die einschlägigen VDI-Richtlinien in den jeweils gültigen Fassungen
-  die einschlägigen VDE-Vorschriften und DIN VDE in den jeweils
gültigen Fassungen
-  die einschlägigen DVGW und ATV-Regelwerke in den jeweils gültigen
Fassungen
-  Technische Regeln (wie z.B. TRD, TRB, TRbF, TRF, TRGI, TRWI)
-  Verordnungen wie z.B. (HeizAnlV, DampfkV, VBF, DruckbehV, FeuV, EnEV,
  FeuerAnlVBE,
  BImSchV etc.)
-  die Unfallverhütungsvorschriften
-  die einschlägigen Orts-, Gewerbe-, Feuer- und verkehrspolizeilichen
Vorschriften,
  sowie alle sonstigen einschlägigen öffentlich-rechtlichen Bestimmungen

und folgenden Sonderauflagen:

-  Betriebssicherheitsverordnung,
-  Allgemeine Verwaltungsvorschriften (u. a. TA-Luft, TA-Lärm),
-  Unfallverhütungsvorschriften des Hauptverbandes der gewerblichen
Berufs-Genossenschaft,
-  Baugenehmigung,
-  Richtlinien und Vorschriften vom Verband der Sachversicherer,
-  Druckbehälterverordnung
-  Richtlinie über brandschutztechnische Anforderungen an
Lüftungsanlagen in Gebäuden
  (LüAR)-Dateien
-  Muster-Leitungsanlagen-Richtlinie (MLAR)
-  AGFW-Richtlinien
-  Gewerbeordnung
-  Arbeitsstättenrichtlinien
-  Verlegerichtlinien und Einbauanleitungen der Hersteller
-  ATEX-Richtlinie

## Zusätzlicher Text
Allgemeine Technische Vorbemerkungen:

Nach Auftragserteilung sind folgende Unterlagen bei der zuständigen
Bauüberwachung/Bauleitung einzureichen:

-  Teilnehmerliste mit Unterschriften bzgl. Baustellenbelehrung
-  Kopie aller Sozialversicherungsausweise

Transport, Baustelleneinrichtung und Materiallagerung

Der Materialtransport zur Einbaustelle  sowie die Lagerung von
Materialien ist Sache des Auftragnehmers (AN). Bei dem Transport der
anzuliefernden Teile muss auf den Bodenbelag, mit ggf. erforderlichen
Schutzmaßnahmen, Rücksicht genommen werden. Hilfsmittel stehen für die
Materialeinbringung nicht zur Verfügung. Im Bereich der Montageorte
besteht kein Anspruch auf einen Lagerplatz. Es sind nur bestimmte
Lagerflächen zeitlich begrenzt zulässig, sowie montageabhängig und mit
der Bauleitung abzustimmen. Die Größe der zu liefernden Einzelteile ist
den vorhandenen Transportwegen anzupassen. Sämtliche Transportkosten
fallen zu Lasten des AN an. Die Lagerplätze sind deutlich zu
kennzeichnen, mit erforderlichen ggf. Schutzmaßnahmen, mit Firmenname /
Ansprechpartner / Tel.-Nr. und regelmäßig zu reinigen.

Werden Materialien von Lieferanten des AN direkt auf die Baustelle
geliefert, so ist dafür Sorge zu tragen, dass ein Vertreter des AN die
Ware in Empfang nimmt. Der AG oder die Bauleitung verweigern prinzipiell
die Annahme.

Materialqualität

Der AN verpflichtet sich nur neuwertige, unbeschädigte und gereinigte
Materialien und Armaturen zu verwenden.
Die eingesetzten Fabrikate sollten zum Zeitpunkt des Einbaus, aktuell
erhältliche und in Produktion befindliche Serien umfassen.

Verhalten und Sicherheit auf der Baustelle

Die Unfallverhütungsvorschriften sind unbedingt einzuhalten,
insbesondere beim Benutzen von Leitern und Gerüsten. Alle Unfälle, die
sich mittelbar oder unmittelbar auf der Baustelle ereignen, sind sofort
der örtlichen Projektleitung/SiGeKo anzuzeigen. Die Unfälle sind
alleinige Sache des AN. Der AG und dessen Projektleitung können für
Unfälle nicht haftbar gemacht werden. Der AN übernimmt die volle Haftung
für alle durch ihn oder seine Beauftragten verursachten Schäden und
stellt die Projektleitung hiervon frei.

Die Baustellenordnung wird zu Montagebeginn vom AG an den AN übergeben
und ist uneingeschränkt einzuhalten. Auf der gesamten Baustelle gilt
Helmpflicht. Nach wiederholten Ermahnungen behält sich der AG / BL  vor,
die Monteure des AN von der Baustelle zu verweisen.

Der BH verweist auf die entsprechende Baustellenverordnung. Diese ist
zwingend bindend. Weiterhin wird ein Sigeko für diese Baustelle
bestellt. Der Auftragnehmer hat eigenständig die Belehrung und
Einweisung seines Personals als auch seiner Subunternehmer
durchzuführen, dies von dem Personal zu unterschreiben und beim
Bauleiter abzugeben.

## Zusätzlicher Text
Montageplanung,

Dem AN obliegt das Anfertigen ausführlicher Montage- und Detailpläne
unter Zugrundelegung der Projektunterlagen und Zeichnungen. Die
Ausführung dieser ist entsprechend der Vorgaben nach CAD-Richtlinie des
AG vorzunehmen.

Entsprechend dem Gesamtterminplan werden die Abgabetermine für die
Montageplanung bei der Auftragserteilung festgelegt.

Nur auf der Grundlage dieser Pläne darf montiert werden. Sollte sich der
Montagebeginn aufgrund nicht vorgelegter Montageplanung verzögern, so
gehen eventuelle Mehrkosten, die aus der nicht termingerechten
Erstellung oder aus der Erstellung der Montageplanung von Dritten
resultieren, zu Lasten des AN.

Von den ggf. zu überarbeitenden Montageplänen ist ein farbig angelegter
Satz an die Bauleitung zu übergeben. Dasselbe gilt für alle
Planänderungen und Ergänzungen, welche vor Ausführung der Bauleitung zur
Freigabe vorzulegen sind.

Der AN verpflichtet sich weiterhin, auf der Basis der vom Planer
erstellten Planungsunterlagen seine Montagepläne maßstäblich zu
erstellen. Diese sind gemäß vertraglicher Vereinbarungen vor Verwendung
auf der Baustelle zur Genehmigung vorzulegen. Die Prüfung erfolgt auf
Grundlage einer einfachen Sichtprüfung auf Übereinstimmung mit der
Ausführungsplanung. Die Gewährleistung und Prüfpflicht des AN im Sinne
der aktuellen VOB wird davon nicht berührt.

Die erforderlichen Kosten für die Werk- und Montageplanung sowie für die
Dokumentation sind, falls nicht als Einzelposition ausgeschrieben, in
den Einzelpreisen einzurechnen.

## Zusätzlicher Text
TGA-spez. - Mindestanforderungen

Alle Befestigungen sind schallgedämmt auszuführen.
Anlagensysteme dürfen an keiner Stelle Beton, Mauerwerk usw. direkt
berühren. Erforderliche Schalldämpfungsmaßnahmen gemäß SST II sind
gegebenenfalls, insbesondere für Maschinen, mit den Sonderfachleuten
(Akustiker) abzustimmen.

Die Druck- und Dichtigkeitsprüfung der Leitungsanlagen erfolgt gemäß
gültiger Norm in Abschnitten und jeweils für in sich abgeschlossenen
Bereichen. Als Nachweis über die Druckprüfung / Reinigung / Spülung ist
für jeden geprüften Bereich ein einzelnes Protokoll zu fertigen und der
Bauleitung unverzüglich zu übergeben.

Bei Durchdringung von brandschutztechnisch qualifizierten Bauteilen ist
die notwendige R30/60/90-Qualität durch entsprechende Materialwahl für
Rohrleitung sowie Bauteildurchführung sicherzustellen.

 - Mindestanforderungen an Dichtheitsproben und Endreinigung

Dichtheitsproben sind auch in Teilabschnitten durchzuführen und zu
protokollieren. Sie sind unaufgefordert spätestens bis zu dem Zeitpunkt
durchzuführen bzw. zu beenden, ab dem die Zugänglichkeit der
Anlagenteile nicht mehr gegeben ist.

Alle Kanäle, Objekte und Armaturen sind vor der Abnahme zu reinigen.

- TGA-spezifische Mindestanforderungen an Einregulierung und
Leistungsprüfung

Die Anlagen sind nach Fertigstellung einzuregulieren und im Beisein des
Auftraggebers auf Funktion und Leistungsfähigkeit zu prüfen. Über die
Funktionsprüfung und die Leistungsmessungen ist ein Protokoll
anzufertigen.

Folgende Anlagenteile sind, sofern Leistungsbestandteil,
einzuregulieren und zu überprüfen (Beispiele gewerkeübergreifend):

- Ventilatoren
- Druckregler
- Meßanlagen
- Regelanlagen
- Schaltanlagen

Die Einregulierung von Anlagenteilen hat durch Kundendiensttechniker
bzw. KD-Monteure der Gerätehersteller zu erfolgen und ist vom
Auftragnehmer anhand der Kundendienstberichte nachzuweisen.

## Zusätzlicher Text
Technische  Vorbemerkungen für die Kalkulation und zur Ausführung:

Bedarfspositionen dienen der Findung von Preisen.
Das eigenwillige Ausführen von diesen Bedarfspositionen mit der Maßgabe
einer über den Pauschalbetrag hinausgehenden Vergütung kann nur mit der
Zustimmung des Bauherren erfolgen. Erfolgt die Ausführung ohne die
vorherige Freigabe durch den Bauherren ergibt sich kein
Vergütungsanspruch.

Lieferung und Montage:

die im folgenden Leistungsverzeichnis aufgeführten Leistungen, Montagen
und Materialien sind standardmäßig zu liefern und zu montieren,
Ausnahmen werden ausdrücklich benannt.
Zu der Montage gehört auch ohne Nennung in der Einzelbeschreibung die
Lieferung und Montage aller zur vollständigen Erfüllung der Leistung
notwendigen Dicht- u. Kleinteile, notwendiger Anschlussstücke, sowie
Schallschutzsets und Befestigungen.
Bei Kanalmaterialien bzw. bei Materialien, die nur in bestimmten Mengen
und/oder Abmaßen geliefert werden können, jedoch nicht vollständig
verbaut/montiert werden, ist der Verschnitt, auch ohne Nennung in der
Einzelleistung,  in den Einheitspreis einzukalkulieren. Eine Abrechnung
der Liefermenge abweichend vom verbauten Volumen ist unzulässig.
Die Montage hat grundsätzlich mit Abhängungen zu erfolgen. Die Montage
beinhaltet auch die entsprechenden Materialien zu deren Halterung, wie
Stockschrauben, Dübel, Konsolen und ggf. Profilstahl. Alles ist passend
zu dem Einsatzzweck und entsprechend den Vorschriften zu wählen.
Eine Arretierung mittels Bauschaum o.ä. Materialien ist grundsätzlich
nicht zulässig.
Bei der Lieferung komplexer Anlagen oder Anlagenteilen, die in geteilter
Ausführung geliefert werden, ist der Zusammenbau in dem Einheitspreis
mit abgegolten.
Des Weiteren ist das Einbringen der Materialien in die Baustelle sowie
das Verbringen an den Montageort in dem Einheitspreis enthalten. Das
Unternehmen hat sich vor Abgabe des Angebotes mit den örtlichen
Situation vertraut zu machen, spätere Nachforderungen sind nicht
möglich. Sollten auf Grund des Montageortes und/oder des Gewichtes des
zu transportierenden Anlagenteils Sonderleistungen notwendig sein sind
diese in dem Einheitspreis einzukalkulieren.
Es ist grundsätzlich eine vollständige Montage anzubieten, d.h einschl.
Anschluss der Kanäle an Bauteile (z,Bsp. Ventilatoren) oder Auflegen der
Kabel. Armaturen oder Apparate sind grundsätzlich einschl. der
notwendigen Form- oder Übergangsstücke an den Kanal anzubieten (z.Bsp:
Verschraubungen, oder GSD - Gegenflansche, Schrauben Dichtungen).
Zulagen auf Grund beengter Montagesituationen sind Bestandteil des
Einheitspreises.
Sicherung der eigenen Leistung gehört zur Einheitspreisfindung und wird
nicht separat vergütet.
Mehrungen von Pauschalen sind unzulässig, bei einer Pauschalierung sind
alle beeinflussenden Faktoren zu beurteilen und entsprechend zu
kalkulieren.
Die Baustelleneinrichtung und deren Vorhaltung ist so zu kalkulieren,
das eine witterungsbedingte Unterbrechung erfolgen könnte.

Die elektrische Verdrahtung aller Komponenten dieser Ausschreibung wie
Ventilatoren, Regler, Stellantriebe, sind bis zu den Übergabepunkten
(i.d.R. der Unterverteiler) einzukalkulieren, die Vorbemerkungen des
Gewerkes Elektro sind dabei zu beachten

Inbetriebnahmen von Apparate und Baugruppen:
ggf. durch den Werkskundendienst an einem Tag bei einmaliger An- und
Abfahrt.
Die Inbetriebnahme beinhaltet:
1. Prüfung der elektrischen Anschlüsse
2. Parametrierung des DDC-Reglers nach Vorgabe
3. Funktionsprobe mit Einweisung.
notwendige Aufwendungen sind entsprechend einzukalkulieren.

Kennzeichnung der Leitungsnetze:
gem. DIN 2403, 2404 und VDI 3803, mit Farbgebung entsprechend dem
geförderten Medium,
Angabe des Mediennamens und Anzeige der Durchflussrichtung, als
Klebefolie alle 8 m.
An allen prädestinierten Stellen sind des Weiteren
Uniplex-Bezeichnungsschilder 60 x 120 mm,  bestehend aus
Universalhalter, Spannband, Leerschriftschildleisten, Beschriftung in
Absprache anzubringen. das Gleiche gilt für die Hauptkomponenten der
Anlage wie Ventilatoren, etc.
Die Leistung ist einzukalkulieren.

 Das gesamte System ist zu prüfen. Die Ergebnisse sind zu protokollieren
Die Druck- und Dichtigkeitsprüfungen sind rechtzeitig vor Durchführung
der Bauleitung mitzuteilen.
Notwendige Hilfsmittel sind von AN zu stellen. die Leistung ist
einzukalkulieren,

Einweisung Bedienpersonal
Gründliche Einweisung des Betreibers bzw. dessen Vertreter in:
- Anlagenbedienung
- Anlagenwartung
- Störungsursachen
- Störungsbehebung
Der genaue Umfang ist mit dem AG abzustimmen.
Die Einweisung(en) ist(sind) vom Betreiber schriftlich bestätigen zu
lassen,
Die dafür erforderlichen Aufwendungen sind einzukalkulieren.

Abnahmen:

Die dafür erforderlichen Aufwendungen sind einzukalkulieren.

Dimensionen und Kapazitäten:

Dimensionen sind entsprechend der vorliegenden Unterlagen und der noch
ausstehenden Ausführungsplanung zu wählen. Abweichungen sind zulässig,
wenn durch die Änderungen wesentliche Verbesserungen erzielt werden oder
ohne die Änderungen kein einwandfreier Betrieb möglich ist.

Antriebe und Förderaggregate:

Förderaggregate und  Antriebe wie z. B. von Ventilatoren, Pumpen usw.,
sind so auszulegen, dass der endgültige Arbeitspunkt auf der
Betriebskennlinie folgende Mindestanforderungen erfüllt:
-  die sichere Funktion muss in allen Betriebsfällen gesichert sein,
-  für den Auslegungsfall muss der Betriebspunkt sicher im Bereich eines
guten Wirkungsgrades
  liegen,
-  für alle Betriebsfälle muss der Arbeitspunkt im sicheren Bereich der
Anlagenkennlinie liegen.

Strömungsgeschwindigkeiten und Widerstände:

Bei der Auslegung von Netzen sind, wenn in der Leistungsbeschreibung
keine anderen Angaben enthalten sind, entsprechend den allgemeinen
Regelwerken für Strömungsgeschwindigkeiten und Widerstände mittlere
Werte zu Grunde zu legen. Die in der Leistungsbeschreibung und den
Plänen enthaltenen Abmessungen, Kapazitäten sind Mindestwerte und dürfen
ohne ausdrückliche Erlaubnis der AG-Seite nicht verringert werden.

Anforderungen zum Korrosionsschutz:

Bauteile im Außenbereich, Bauteile, die bestimmungsgemäß von der
Witterung betroffen sind oder Bauteile, die im Feuchtebereichen
installiert werden, bzw. deren Oberflächen auf Feuchtigkeit reagieren,
sind mit feuerverzinkter, pulverbeschichteter Oberfläche ohne
Schnittkanten, Stöße o. ä. mit geringerwertiger Beschichtung bzw.
komplett aus nicht korrodierendem Material zu liefern.
Sämtliche Bauteile, bei denen die Gefahr der Bildung von Tauwasser
besteht, sind mit einer geeigneten Dämmung zu versehen.

Sollten einzelne Bauteile unter Aufwendung angemessener technischer
Mittel nicht gedämmt werden können, ist dies dem AG anzuzeigen.
Bezüglich der erforderlichen Beschaffenheit dieser Bauteile gilt
gleiches wie oben (Bauteile von der Witterung betroffen).

Entsprechend dem Stand der Technik sind grundsätzlich Bauteile
einzusetzen, bei denen aufgrund ihrer Konstruktion die Entstehung von
Tauwasser ausgeschlossen oder weitestgehend vermieden ist; besonders
gilt dies für Ventilatoren, Armaturen usw. tauwassergefährdete
Rohrleitungen, die eine Isolierung erhalten, sind in später nicht mehr
zugänglichen Bereichen, wie Schächten und Wänden, aus nicht bzw. schwer
korrodierendem Material, wie Edelstahl, Kunststoff oder Kupfer
auszuführen.

Bauteile mit einer Korrosionsschutzschicht in Aufenthalts- und
Verkehrsbereichen erhalten eine zusätzliche Verkleidung gegen
mechanische Beschädigung.

Anordnung von Installationen:

Leitungs-, Kabel-, Kanal- und Trassenführungen sind entsprechend der
Vorgaben des AG zu berücksichtigen. Grundsätzlich ist eine
Trassenführung auf Rinnen, Abhängungen, Gerüsten und Konsolen etc. in
Schlitzen oder Vorwänden bzw. frei (im KG) geplant. Abhängungen und
Aufständerungen von bzw. auf Trassen und Konsolen sind durch den AN zu
erstellen. Anschluss- und Stichleitungen sowie kleinere Hauptleitungen
erhalten keine bauseitigen Befestigungsmöglichkeiten. Hier befestigt der
AN eigenständig nach Vorgaben des AG und des Architekten an Dach,
Stützen, Trägern und Wänden.
Erfolgt die Zuleitung in der Wand ist der Schlitz im erforderlichem
Umfang selbstständig zu erstellen. Eine separate Vergütung erfolgt
nicht.

Potentialausgleich:

Der Auftragnehmer hat die Prüfpflicht über alle notwendigen, auch vom
Gewerk Elektro ausgeführten Erdungsarbeiten, welche bis zur bauseitigen
Potentialausgleichsschiene geführt werden müssen.

## Zusätzlicher Text
Dokumentation:

Die Dokumentation enthält weitestgehend folgende Punkte und sind vor der
Abnahme einzureichen:

- Das Einreichen der kompletten Dokumentations- und Revisionsunterlagen
ist Abnahmevoraussetzung sowie Voraussetzung für die
Schlussrechnungslegung.

- Die Dokumentation stellt den gebauten Zustand dar.

-  Dokumentation 3-fach komplett in deutscher Sprache in Papierform
sowie eine Kopie auf Datenträger (CD) als DWG- und als PDF-Datei. Alle
Unterlagen (Papier und digital) sind nach gleicher Struktur abgelegt.

Alle Anweisungen und Pläne sind in deutscher Sprache abzufassen und
sollen in Ordnern einsortiert und mit einem vorschriftsmäßigen
Inhaltsverzeichnis versehen sein.
Auf Datenträger übergebene und vom AN selbst erstellte und
projektspezifische Dokumente sind in editierbarem Datenformat
abzuliefern.

Sie müssen mindestens enthalten:

- Anlagenbeschreibung

-  Revisionsplanung Maßstand 1:50, farbig.

- Ein zusätzlicher Satz Funktions- und Schaltschemata, unter Glas, ist
in der jeweiligen Zentrale anzubringen.

- Betriebs- und Wartungsanweisungen eindeutig beschriftet für jedes
einzelne Gerät

- Protokolle der im Zusammenhang mit Funktionsprüfungen, Inbetriebnahme
und Einregulierung durchgeführten Messungen und Einstellungen.

- Wartungsplan  mit  sämtlichen  Wartungszyklen,  aus denen  jedes
regelmäßige  Bedienen  und Warten hervorgeht.

- Technische Daten des Herstellers von jedem Teil der Ausrüstung
einschl. Adresse und Telefonnummer.

- Vollständige Teileliste, empfohlene Ersatzteile für einen einjährigen
Betrieb (z.Bsp.: Pumpen, Ventile) .

- Bescheinigungen über erfolgreiche Prüfungen und behördliche Abnahmen,
die der AN zu veranlassen bzw. durchzuführen hatte.

Unbelassen der besonderen Anforderung der Dokumentaionsrichtlinie, sind
alle Unterlagen und Prüfprotokolle mindestens nach den Anforderungen der
aktuellen Fassung der VOB zu erbringen.

Die erforderlichen Kosten der Erstellung der Dokumentation sind, sofern
nicht als Position benannt, in den Einzelpreisen einzurechnen.

## Heizungs- und Sanitärinstallationen
Datum: 01.07.26

### Titel 1 KGR 410 Sanitärinstallationen

#### Untertitel 1.1 KGR 411 Rohrleitungen und Zubehör (SW)

*Hinweis*
Sämtliche Positionen beinhalten liefern und montieren,
es sei denn, es wird ausdrücklich in der Beschreibung
auf etwas anderes verwiesen.

Bei Deckenmontage erfolgt die Befestigung an
Spannbetondecken. Es sind geeignete Befestigungssysteme
und -materialien zu verwenden.

*Hinweis*
Hochschalldämmendes Abwasserstecksystem mit Steckmuffe
für Fallleitungen und horizontale Leitungsverzüge

Hochschallgedämmtes Abwasserstecksystem mit Steckmuffe
mit geprüften Schallwerten LAFmax,n) von 17 dB(A) bis
27 dB(A), abhängig der Bauaufgabe, entsprechend der DIN
4109 im diagonal darunterliegendem Raum.
Für Entwässerungsanlagen von Gebäuden nach DIN EN 12056
in Verbindung mit DIN 1986 - 100. Die Rohre und
Formstücke sind für die Anwendung innerhalb von
Gebäuden (Anwendungskennzeichen B- Building) in
Anlehnung an DIN EN 1451 - 1 geprüft und zugelassen.

Die glattwandigen Rohre DN 50 bis DN 150 mit
angeformten Muffen und werkseitig vormontierter
Lippendichtung aus EPDM bestehen aus einem
mineralgefüllten PP-MX Rohr.

Die Formstücke DN 50 bis DN 150 mit angeformten Muffen
und werkseitig vormontierter Lippendichtung aus EPDM
bestehen aus mineralgefüllten PP-MX,
mit innen liegenden Rippen an der Muffe, mit visueller
Einstecktiefenkontrolle, sowie Markierung für einfache
Montageausrichtung.

Auf die Rohrdimension abgestimmte Rohrschellen mit
Abstandshalter und Schalldämmeinlage für die
Gleitbefestigung von Rohren oder zur
Festpunktbefestigung von Rohren.

Werkstoff: Polypropylen-Copolymer (PP-MX),
mineralverstärkt, halogenfrei
Längenausdehnung: 0,08 mm (m * K)
Temperaturbeständig: - 10°C bis 90°C, kurzzeitig 100°C
Baustoffklasse: Klasse E nach DIN EN 13501-1, normal
entflammbar, nicht brennend abtropfend,
Ringsteifigkeit: 4 KN/m² UV Beständigkeit: Lagerung im
Freien bis zu 2 Jahre
Verlegung nach Herstellerrichtlinien unter Einhaltung
der DIN EN 12056 und DIN 1986-100.

Für das ausgeschriebene Produkt liegt eine
Haftungsübernahmevereinbarung zwischen dem Hersteller
und dem ZVSHK bzw. dem BTGA vor.

Das Abwassersystem ist gemäß DIN 4109 gegen
Körperschallübertragung vom Baukörper zu trennen.

Passstücke bis zu einer Länge < 250 mm sowie
Rohrschellen sind separat im LV ausgeschrieben.

Auf die Rohrdimension abgestimmte Rohrschellen mit
Schalldämmeinlage für die Gleitbefestigung von Rohren.

Verlegung in Gebäuden,  Montagehöhe bis 4,00 m.

Verschnitt sowie Verbindungsmaterialien, Schellen,
Befestigungs- und Kleinmaterial sind, sofern nicht als
Einzelposition ausgeschrieben in die Einheitspreise
einzukalkulieren.

Fabrikat des Bieters:  '....................'
Typ des Bieters:  '....................'

**1.1.1 Abflussrohr wie vor, jedoch DN 40**
Menge: 100,000 m

**1.1.2 Abflussrohr wie vor, jedoch DN 50**
Menge: 50,000 m

**1.1.3 Abflussrohr wie vor, jedoch DN 70**
Menge: 10,000 m

**1.1.4 Abflussrohr wie vor, jedoch DN 90**
Menge: 50,000 m

**1.1.5 Abflussrohr wie vor, jedoch DN100**
Menge: 50,000 m

**1.1.6 Abflussrohr wie vor, jedoch DN125**
Menge: 5,000 m

**1.1.7 Bogen aller Winkelgrade, DN 40,**
Bogen aller Winkelgrade, DN 40, auch Anschlussbögen mit
passendem Gummi als Zulage für vorgenannte
Abwasserleitungen, mit Prüfzeichen,
einschl. Verbindungen und Befestigungen mit
Schallschutz,
sofern der Anschlussbogen nicht zum WT-Element zählt.
Menge: 70,000 St

**1.1.8 Bogen aller Winkelgrade, DN 50,**
Bogen wie vor, jedoch DN 50
Menge: 160,000 St

**1.1.9 Bogen aller Winkelgrade, DN 70,**
Bogen wie vor, jedoch DN 70
Menge: 5,000 St

**1.1.10 Bogen aller Winkelgrade, DN 90,**
Bogen wie vor, jedoch DN 90
Menge: 25,000 St

**1.1.11 Bogen aller Winkelgrade, DN 100,**
Bogen wie vor, jedoch DN 100
Menge: 25,000 St

**1.1.12 Bogen aller Winkelgrade, DN 125,**
Bogen wie vor, jedoch DN 125
Menge: 5,000 St

**1.1.13 Übergangsstück DN 70**
Übergangsstück DN 70
auf unterschiedliche Dimensionen als Zulage für
vorgenannte
Abwasserleitungen, mit Prüfzeichen,
einschl. Verbindungen und Befestigungen mit
Schallschutz
Menge: 3,000 St

**1.1.14 Übergangsstück wie vor, jedoch DN 90**
Menge: 5,000 St

**1.1.15 Übergangsstück wie vor, jedoch DN 100**
Menge: 5,000 St

**1.1.16 Übergangsstück wie vor, jedoch DN 125**
Menge: 1,000 St

**1.1.17 Abzweigstück DN 50**
Abzweigstück DN 50
auch reduziert in allen Winkelgraden, auch
Bogenabzweige lt. Herstellerkatalog, als Zulage für
vorgenannte Abwasserleitungen, mit Prüfzeichen,
einschl. Verbindungen und Befestigungen mit
Schallschutz
Menge: 20,000 St

**1.1.18 Abzweigstück wie vor, jedoch DN 70**
Menge: 5,000 St

**1.1.19 Abzweigstück wie vor, jedoch DN 90**
Menge: 30,000 St

**1.1.20 Abzweigstück wie vor, jedoch DN 100**
Menge: 35,000 St

**1.1.21 Abzweigstück wie vor, jedoch DN 125**
Menge: 1,000 St

**1.1.22 Abzweigstück 2-fach DN 90**
Abzweigstück 2-fach DN 90
auch reduziert in allen Winkelgraden, auch
Bogenabzweige lt. Herstellerkatalog, als Zulage für
vorgenannte Abwasserleitungen, mit Prüfzeichen,
einschl. Verbindungen und Befestigungen mit
Schallschutz
Menge: 2,000 St

**1.1.23 Abzweigstück 2-fach wie vor, jedoch DN 100**
Menge: 2,000 St

**1.1.24 Passstück, DN 50, Rohrlänge kleiner 25 cm**
Passstück, DN 50, Rohrlänge kleiner 25 cm
als Zulage für vorgenannte Abwasserleitungen, mit
Prüfzeichen,
einschl. Verbindungen und Befestigungen mit
Schallschutz
Menge: 20,000 St

**1.1.25 Passstück, DN 70, Rohrlänge kleiner 25 cm**
Passstück wie vor, jedoch DN 70
Menge: 10,000 St

**1.1.26 Passstück, DN 90, Rohrlänge kleiner 25 cm**
Passstück wie vor, jedoch DN 90
Menge: 20,000 St

**1.1.27 Passstück, DN 100, Rohrlänge kleiner 25 cm**
Passstück wie vor, jedoch DN 100
Menge: 20,000 St

**1.1.28 Passstück, DN 125, Rohrlänge kleiner 25 cm**
Passstück wie vor, jedoch DN 125
Menge: 1,000 St

**1.1.29 Objektanschlüsse für Abwasser DN 50-100**
Objektanschlüsse für Abwasser DN 50-100
maßgerecht anlegen und herstellen
Menge: 45,000 St

**1.1.30 Belüftungsventil DN 50**
Belüftungsventil DN 50

Fabrikat des Bieters:  '....................'
Typ des Bieters:  '....................'
Menge: 2,000 St

**1.1.31 Belüftungsventil DN 70**
Belüftungsventil DN 70

Fabrikat des Bieters:  '....................'
Typ des Bieters:  '....................'
Menge: 1,000 St

**1.1.32 Belüftungsventil DN 90/100**
Belüftungsventil DN 90/100

Fabrikat des Bieters:  '....................'
Typ des Bieters:  '....................'
Menge: 1,000 St

**1.1.33 Dachhauben für 1 Leitung SW DN 100,**
Dachhauben für 1 Leitung SW DN 100,
bestehend aus:
Dachhaubenkopf aus Stahlblech mit
Spezial-Aluminium-Zinkbeschichtung,
außen und innen pulverbeschichtet mit Regenhaube zur
Abdeckung von
Dachdichtungsbahn und Spannband.
Standrohr: doppelwandig mit eingeschlossener
EPS-Isolierung und
Flansch mit Mörteleinfüllöffnung.
Rohranschlusslänge: unter Flansch 300 mm zum direkten
Anschluss von HT-Rohr und SML-Rohr.
Material: außen Stahlblech mit
Spezial-Aluminium-Zinkbeschichtung,
innen Kunststoffrohr (HT).
Qualitätsmerkmale: korrosions- und UV-beständig.
Taupunkt-Prüfung: FIW, München
Befestigung: ausschließlich vom Dach
Farbe: schwarz, alternativ auch in grau erhältlich

- Schmutzwasser 100 SW DN 100 mm

Fabrikat des Bieters:  '....................'
Typ des Bieters:  '....................'
Menge: 11,000 St

**1.1.34 Dachdurchführung herstellen, DN 90/100,**
Dachdurchführung herstellen, DN 90/100,
Als Formteil Verzinker Stahl, Rohrstück mit angeformten
Flansch zum Einbetonieren, einschl. Ausrichten

Fabrikat des Bieters:  '....................'
Typ des Bieters:  '....................'
Menge: 11,000 St

**1.1.35 Dachhauben für 1 Leitung SW DN 125,**
Dachhauben für 1 Leitung SW DN 125,
bestehend aus:
Dachhaubenkopf aus Stahlblech mit
Spezial-Aluminium-Zinkbeschichtung,
außen und innen pulverbeschichtet mit Regenhaube zur
Abdeckung von
Dachdichtungsbahn und Spannband.
Standrohr: doppelwandig mit eingeschlossener
EPS-Isolierung und
Flansch mit Mörteleinfüllöffnung.
Rohranschlusslänge: unter Flansch 300 mm zum direkten
Anschluss von HT-Rohr und SML-Rohr.
Material: außen Stahlblech mit
Spezial-Aluminium-Zinkbeschichtung,
innen Kunststoffrohr (HT).
Qualitätsmerkmale: korrosions- und UV-beständig.
Taupunkt-Prüfung: FIW, München
Befestigung: ausschließlich vom Dach
Farbe: schwarz, alternativ auch in grau erhältlich

- Schmutzwasser 125 SW DN 125 mm

Fabrikat des Bieters:  '....................'
Typ des Bieters:  '....................'
Menge: 1,000 St

**1.1.36 Dachdurchführung herstellen, DN 125,**
Dachdurchführung herstellen, DN 125,
Als Formteil Verzinker Stahl, Rohrstück mit angeformten
Flansch zum Einbetonieren, einschl. Ausrichten

Fabrikat des Bieters:  '....................'
Typ des Bieters:  '....................'
Menge: 1,000 St

**1.1.37 Anschluss herstellen an vorh. Dachduchführung, DN 90-150**
Menge: 12,000 St

**1.1.38 Anschluss herstellen an Kondensatleitung DN 40**
Anschluss herstellen an Kondensatleitung DN 40
inkl. Übergangsformteil DN 50 - DN 40auf PVC-Schlauch
ca. 8
mm
Menge: 11,000 St

**1.1.39 Kugelsiphon Kondensatanschluss**
Kugelsiphon für vorgenannten Kondensatanschluss
als Trichtersiphon 50 mm mit Doppel RSV und Befestigung
inkl. Form- und Verbindungsstoffe
Menge: 11,000 St

**1.1.40 Kopie von Kugelsiphon Kondensatanschluss**
Kondensatleitung Kunststoff, flexibel
6 mm Innendurchmesser
inkl. Form- und Verbindungsstoffe
Menge: 90,000 m

**1.1.41 Anschluss herstellen an vorh. SW-Leitung, DN 70-125**
Anschluss herstellen an vorhandene SW-Leitung,
DN 70-125
Die bestehenden Fallleitungen werden über die
Aufstockung
verlängert und Etagenanschlüsse eingebunden.
Ggf. sind die Leitungen in der Etage zu verziehen.
Menge: 12,000 St

#### Untertitel 1.3 KGR 411 Schall- und Brandschutz

*Hinweis*
Sämtliche Positionen beinhalten liefern und montieren,
es sei denn, es wird ausdrücklich in der Beschreibung
auf etwas anderes verwiesen.

*Hinweis*
Brandschutzmanschetten für zuvor beschriebene
Entwässerungssysteme

Einsatzbereich
- Zum Schutz vor Ausbreitung von Rauch und Feuer
- Für Rohrdurchführungen in Wand und Decke
- Geeignet zum nachträglichen Einbau unter F 90 Decken
oder an F 90 Wänden
- Geeignet zum Einbau in F 90 Wände oder Decken
(teilweise oder ganz eingemörtelt) / gilt für Geberit
Silent-PP nach Erteilung der
Allgemeinenbauaufsichtlichen Zulassung (AbZ)
- Geeignet zum schrägen Einbau in F 90 Wände oder
Decken (teilweise oder ganz eingemörtelt) / gilt  für
Geberit Silent-PP nach Erteilung der Allgemeinen
bauaufsichtlichen Zulassung (AbZ)
- Geeignet zum Einbau mit Nullabstand zu anderen
geprüften Leitungssystemen mit Nullabstand

Eigenschaften
- Feuerwiderstandsklasse der Rohrabschottung R 90 nach
DIN 4102-11
- Allgemeine bauaufsichtliche Zulassung Nr.
Z-19.17-1927
- Hergestellt aus Edelstahl und intumeszierender Masse

Lieferumfang
- Kennzeichnungsschild
- Körperschalldämmung
- Befestigungsmaterial

Fabrikat des Bieters:  '....................'
Typ des Bieters:  '....................'

**1.3.1 Rohrschott, wie vor, jedoch DN 40/50 für Entwässerungssysteme**
Menge: 16,000 St

**1.3.2 Rohrschott, wie vor, jedoch DN 70 für Entwässerungssysteme**
Menge: 1,000 St

**1.3.3 Rohrschott, wie vor, jedoch DN 90/100 für Entwässerungssysteme**
Menge: 11,000 St

**1.3.4 Rohrschott, wie vor, jedoch DN 125 für Entwässerungssysteme**
Menge: 1,000 St

**1.3.5 Schutzschlauch SW DN 40/50**
Schutzschlauch SW DN 40/50
4 mm Isolierschlauch aus geschlossenzelligem
Weichschaum-Polyethylen
mit robuster Außenhaut und Innengleitfolie für
SW-Kunststoffsrohre
Menge: 30,000 m

**1.3.6 Schutzschlauch SW wie vor, jedoch DN 70**
Menge: 10,000 m

**1.3.7 Schutzschlauch SW wie vor, jedoch DN 90/100**
Menge: 20,000 m

**1.3.8 SW / RW-Rohr DN 70 dämmen**
SW / RW-Rohr DN 70 dämmen
30mm Dämmung aus alukaschierter Mineralwolle um
SW-Ventilationsrohr bis 1,5m vor Dachdurchführung,
RW-Rohr ganz dämmen
Menge: 1,000 m

**1.3.9 SW / RW-Rohr dämmen, wie vor, jedoch DN 90/100**
Menge: 25,000 m

**1.3.10 SW / RW-Rohr dämmen, wie vor, jedoch DN 125**
Menge: 2,000 m

#### Untertitel 1.4 KGR 412 Rohrleitungen und Zubehör (Trinkwasser)

*Hinweis*
Sämtliche Positionen beinhalten liefern und montieren,
es sei denn, es wird ausdrücklich in der Beschreibung
auf etwas anderes verwiesen.

Bei Deckenmontage erfolgt die Befestigung an
Spannbetondecken. Es sind geeignete Befestigungssysteme
und -materialien zu verwenden.

*Hinweis*
Edelstahl Trinkwasser
Edelstahl Rohrleitungssystem in den Abmessungen d = 12
bis 108 mm aus nichtrostendem Cr-Ni-Mo Stahl, Werkstoff
Nr.: 1.4401 nach DIN EN 10088.
Systemprüfzeichen vom DVGW: DW-8501AT2552 für
Trinkwasserinstallationssysteme nach DIN EN 806,
DIN1988, geprüft nach DVGW Arbeitsblatt W 534: Ausgabe
Mai 2004 mit dem Nachweis "undicht im unverpressten
Zustand",
herstellen mit Systemkomponenten:
erhöhter Molybdängehalt von mindestens 2,2%,
mit zusätzlich innen geglätteter Schweißnaht,
lösungsgeglüht und blankgeglüht zur Erhöhung der
Korrosionssicherheit,
frei von lackbenetzungsstörenden Substanzen (LABS-frei
bzw.silikonfrei), biegbar, Rohrenden hygienisch
verschlossen,
Rohrlänge 6 m.

Edelstahl Pressfittings d = 12 bis 54 mm,
aus Cr-Ni-Mo-Stahl, Werkstoff Nr.:1.4401 mit
Pressindikator, hygieneunterstützendem
Verschlussstopfen und Konturdichtringen aus
Butylkautschuk (CIIR), schwarz.
Der Dichtring erfüllt alle Hygieneanforderungen wie
z.B. KTW-Empfehlung BGA und DVGW W 270. Die Fittings
sind zur Verbesserung der Korrosionsbeständigkeit
lösungsgeglüht und blankgeglüht.

Die Rohre, Fittings und Dichtungen sind zugelassen für
die Desinfektion von Trinkwasser, gemäß der Liste der
Aufbereitungsstoffe und Desinfektionsverfahren lt.
aktueller Trinkwasserverordnung
Die Verarbeitung und Verlegung ist nach DIN EN
806,DINEN 1717 und nationalen Ergänzungsnormen der DIN
1988,den herstellerspezifischen Vorschriften sowie der
Einhaltung einschlägiger Normen durchzuführen.
Die herstellerspezifischen Eigenschaften sind durch
einen Nachweis zu bestätigen.
Dichtheitsprüfung nach zum Zeitpunkt der Abnahmen
gültigem ZVSHK-Merkblatt.
Spülen nach DIN EN 806-4 bzw. zum Zeitpunkt der
Abnahmen gültigem ZVSHK-Merkblatt.

Verlegung in Gebäuden,  Montagehöhe bis 4,00 m.

Rohrleitung liefern und komplett montieren in den
nachfolgend genannten Dimensionen,
einschl. Verbindungsstücke aller Art und Nennweite,
soweit nicht in den nachfolgenden Pos. aufgeführt,
Zuschlag für Rohrhalterungen, Schellen, Dübel, Klebe-,
Preß- sowie Löt- und Dichtmaterial,
Befestigungsmaterial aller Art und Nennweite ist
einzukalkulieren

Fabrikat des Bieters:  '....................'
Typ des Bieters:  '....................'

**1.4.1 wie vor beschrieben Edelstahlrohr DN 12**
wie vor beschrieben Edelstahlrohr DN 12
15 x 1,0 mm
Menge: 115,000 m

**1.4.2 wie vor beschrieben Edelstahlrohr DN 15**
wie vor beschrieben Edelstahlrohr DN 15
18 x 1,0 mm
Menge: 35,000 m

**1.4.3 wie vor beschrieben Edelstahlrohr DN 20**
wie vor beschrieben Edelstahlrohr DN 20
22 x 1,2 mm
Menge: 40,000 m

**1.4.4 wie vor beschrieben Edelstahlrohr DN 25**
wie vor beschrieben Edelstahlrohr DN 25
28 x 1,2 mm
Menge: 45,000 m

**1.4.5 wie vor beschrieben Edelstahlrohr DN 32**
wie vor beschrieben Edelstahlrohr DN 32
35 x 1,5 mm
Menge: 35,000 m

**1.4.6 wie vor beschrieben Edelstahlrohr DN 40**
wie vor beschrieben Edelstahlrohr DN 40
42 x 1,5 mm
Menge: 60,000 m

**1.4.7 wie vor beschrieben Edelstahlrohr DN 50**
wie vor beschrieben Edelstahlrohr DN 50
54 x 1,5 mm
Menge: 1,000 m

**1.4.8 wie vor beschrieben Edelstahlrohr DN 65**
wie vor beschrieben Edelstahlrohr DN 65
76,1 x 2,0  mm
Menge: 1,000 m

**1.4.9 Bogen DN 12,in allen Gradzahlen und Konfigurationen,**
Bogen DN 12,in  allen Gradzahlen und Konfigurationen,
auch Wandanschlussbögen
Menge: 100,000 St

**1.4.10 Bogen DN 15,in allen Gradzahlen und Konfigurationen,**
Bogen DN 15,in  allen Gradzahlen und Konfigurationen,
auch Wandanschlussbögen
Menge: 85,000 St

**1.4.11 Bogen DN 20,in allen Gradzahlen und Konfigurationen**
Menge: 35,000 St

**1.4.12 Bogen DN 25,in allen Gradzahlen und Konfigurationen**
Menge: 70,000 St

**1.4.13 Bogen DN 32,in allen Gradzahlen und Konfigurationen**
Menge: 80,000 St

**1.4.14 Bogen DN 40,in allen Gradzahlen und Konfigurationen**
Menge: 40,000 St

**1.4.15 Bogen DN 50,in allen Gradzahlen und Konfigurationen**
Menge: 1,000 St

**1.4.16 Bogen DN 65,in allen Gradzahlen und Konfigurationen**
Menge: 1,000 St

**1.4.17 T-Stück DN 12,**
T-Stück DN 12,
in allen Abzweigdimensionen, auch reduziert, auch
Gewindeabgänge
Menge: 18,000 St

**1.4.18 T-Stück DN 15,**
T-Stück DN 15,
in allen Abzweigdimensionen, auch reduziert, auch
Gewindeabgänge
Menge: 15,000 St

**1.4.19 T-Stück DN 20,**
T-Stück DN 20,
in allen Abzweigdimensionen, auch reduziert, auch
Gewindeabgänge
Menge: 10,000 St

**1.4.20 T-Stück DN 25,**
T-Stück DN 25,
in allen Abzweigdimensionen, auch reduziert, auch
Gewindeabgänge
Menge: 16,000 St

**1.4.21 T-Stück DN 32,**
T-Stück DN 32,
in allen Abzweigdimensionen, auch reduziert, auch
Gewindeabgänge
Menge: 18,000 St

**1.4.22 T-Stück DN 40,**
T-Stück DN 40,
in allen Abzweigdimensionen, auch reduziert, auch
Gewindeabgänge
Menge: 7,000 St

**1.4.23 T-Stück DN 50,**
T-Stück DN 50,
in allen Abzweigdimensionen, auch reduziert, auch
Gewindeabgänge
Menge: 1,000 St

**1.4.24 T-Stück DN 65,**
T-Stück DN 65,
in allen Abzweigdimensionen, auch reduziert, auch
Gewindeabgänge
Menge: 1,000 St

**1.4.25 Rohrreduzierung, DN 15, auf alle kleineren Dimensionen**
Menge: 10,000 St

**1.4.26 Rohrreduzierung, DN 20, auf alle kleineren Dimensionen**
Menge: 10,000 St

**1.4.27 Rohrreduzierung, DN 25 auf alle kleineren Dimensionen**
Menge: 5,000 St

**1.4.28 Rohrreduzierung, DN 32, auf alle kleineren Dimensionen**
Menge: 5,000 St

**1.4.29 Rohrreduzierung, DN 40, auf alle kleineren Dimensionen**
Menge: 1,000 St

**1.4.30 Rohrreduzierung, DN 50, auf alle kleineren Dimensionen**
Menge: 1,000 St

**1.4.31 Rohrreduzierung, DN 65, auf alle kleineren Dimensionen**
Menge: 1,000 St

**1.4.32 Rohrmuffe, DN 12**
Menge: 10,000 St

**1.4.33 Rohrmuffe, DN 15**
Menge: 10,000 St

**1.4.34 Rohrmuffe, DN 20**
Menge: 10,000 St

**1.4.35 Rohrmuffe, DN 25**
Menge: 10,000 St

**1.4.36 Rohrmuffe, DN 32**
Menge: 5,000 St

**1.4.37 Rohrmuffe, DN 40**
Menge: 5,000 St

**1.4.38 Rohrmuffe, DN 50**
Menge: 1,000 St

**1.4.39 Rohrmuffe, DN 65**
Menge: 1,000 St

**1.4.40 Übergang auf Gewinde DN 15**
Menge: 5,000 St

**1.4.41 Übergang auf Gewinde, DN 20**
Menge: 5,000 St

**1.4.42 Übergang auf Gewinde, DN 25**
Menge: 2,000 St

**1.4.43 Übergang auf Gewinde, DN 32**
Menge: 2,000 St

**1.4.44 Übergang auf Gewinde, DN 40**
Menge: 1,000 St

**1.4.45 Übergang auf Gewinde, DN 50**
Menge: 1,000 St

**1.4.46 Übergang auf Gewinde, DN 65**
Menge: 1,000 St

*Hinweis*
Versorgungssystem aus mehrschichtigem Metallverbundrohr
in Rolle oder Stange, in den Abmessungen d 16 - 75 mm
mit DVGW, Systemprüfzeichen für die
Trinkwasserinstallation
nach DIN 1988, geprüft nach DVGW Arbeitsblatt W 534:
Ausgabe Mai 2004 mit dem Nachweis der
Zwangsundichtheit in
unverpresstem Zustand.
Rohre Fittings und Dichtungen sind zugelassen für die
Desinfektion von Trinkwasser lt. §11 der aktuellen
Trinkwasserverordnung, gemäß der Liste der
Aufbereitungsstoffe und Desinfektionsverfahren nach
§11 der
aktuellen Trinkwasserverordnung.

Systemkomponenten:
Metallverbundrohr d 16 - 75 mm,
medienführendes Rohr  aus vernetztem Polyethylen,
PE-Xb,
Tragrohr aus Aluminium, stumpf verschweißt, äußere
Schutzschicht aus Polyethylen PE-HD, UV-stabilisiert,
längskraftschlüssige Verbindung durch direktes
Verpressen des
Rohres auf dem Fitting ohne Hülse,
Fittings:
PVDF-Fittings bzw. Rotguss- Fittings, (Rg, DIN 50930
T6) bei
Fittings mit Gewindeanschluss. Der Dichtring aus EPDM
erfüllt
alle Hygieneanforderungen wie z.B. BGA, KTW-Empfehlung
und DVGW W270.
Die Verarbeitung und Verlegung ist nach DIN 1988-300,
den
herstellerspezifischen Vorschriften sowie der
einschlägigen
Normen durchzuführen. Form- und Verbindungsstücke sind
diffusionsdicht zu dämmen und zu verkleben. Es sind die
systemkonformen Dichtbandagen zu verwenden.
Die Dichtheitsprüfung und Spülung erfolgt nach DIN
1988, Teil 2
oder ZVSHK Merkblatt.
Bei wasserseitigem Anschluss an alle Montageelemente
und
Installationsbausteine erfolgt dies grundsätzlich durch
systemkonforme Fittings.

Rohrleitung liefern und komplett montieren in den
nachfolgend
genannten Dimensionen, einschl. Form- und
Verbindungsstücke aller Art und Nennweite, soweit
nicht in den
nachfolgenden Pos. aufgeführt, Hahnverlängerungen,
Zuschlag
für Rohrhalterungen, GIS-Schellen, Schellen, Dübel,
Klebe-,
Preß- sowie Löt- und Dichtmaterial,
Befestigungsmaterial aller
Art und Nennweite ist einzukalkulieren.
inkl. systemkonformeDichtbandagen

Verlegung in Gebäuden, Montagehöhe bis 4,00 m.

Fabrikat des Bieters:  '....................'
Typ des Bieters:  '....................'

**1.4.47 wie vor beschrieben Verbundrohr 16 x 2,0**
Menge: 70,000 m

**1.4.48 wie vor beschrieben Verbundrohr 20 x 2,0**
Menge: 10,000 m

**1.4.49 wie vor beschrieben Verbundrohr 26 x 2,5**
Menge: 1,000 m

**1.4.50 wie vor beschrieben Verbundrohr 32 x 3,0**
Menge: 1,000 m

**1.4.51 wie vor beschrieben Verbundrohr 40 x 3,5**
Menge: 1,000 m

**1.4.52 Bogen DN 12, in allen Gradzahlen und Konfigurationen,**
Bogen DN 12, in allen Gradzahlen und Konfigurationen,
auch Wandanschlussbögen
Menge: 80,000 St

**1.4.53 Bogen DN 15, in allen Gradzahlen und Konfigurationen**
Bogen DN 15, in allen Gradzahlen und Konfigurationen
auch Wandanschlussbögen
Menge: 1,000 St

**1.4.54 Bogen DN 20, in allen Gradzahlen und Konfigurationen**
Menge: 1,000 St

**1.4.55 Bogen DN 25, in allen Gradzahlen und Konfigurationen**
Menge: 1,000 St

**1.4.56 Bogen DN 32, in allen Gradzahlen und Konfigurationen**
Menge: 1,000 St

**1.4.57 T-Stück DN 12,**
T-Stück DN 12,
in allen Abzweigdimensionen, auch Gewindeabgänge
Menge: 1,000 St

**1.4.58 T-Stück DN 15,**
T-Stück DN 15,
in allen Abzweigdimensionen, auch reduziert, auch
Gewindeabgänge
Menge: 1,000 St

**1.4.59 T-Stück DN 20,**
T-Stück DN 20,
in allen Abzweigdimensionen, auch reduziert, auch
Gewindeabgänge
Menge: 1,000 St

**1.4.60 T-Stück DN 25,**
T-Stück DN 25,
in allen Abzweigdimensionen, auch reduziert, auch
Gewindeabgänge
Menge: 1,000 St

**1.4.61 T-Stück DN 32,**
T-Stück DN 32,
in allen Abzweigdimensionen, auch reduziert, auch
Gewindeabgänge
Menge: 1,000 St

**1.4.62 Füll- und Entleerungshahn R 1/2"**
Füll- und Entleerungshahn  R 1/2"
einerseits Anschlußgewinde andererseits
Schlauchverschraubung  mit Kappe und Kette, einschl.
Dichtungs- und Befestigungsmaterial
Inklusive Übergangsfittings bzw. Pressverschraubung
passend zum Rohr

gewähltes Produkt/Typ:...................
Menge: 1,000 St

**1.4.63 Füll- und Entleerungshahn R 3/4"**
Füll- und Entleerungshahn  R 3/4"
einerseits Anschlußgewinde andererseits
Schlauchverschraubung  mit Kappe und Kette, einschl.
Dichtungs- und Befestigungsmaterial
Inklusive Übergangsfittings bzw. Pressverschraubung
passend zum Rohr

gewähltes Produkt/Typ:...................
Menge: 1,000 St

*Hinweis*
Absperrarmaturen IG Rotguss o. Entleerung,
Freistromventil (F) für die Trinkwasserinstallation.
In Schrägsitzausführung aus Rotguß mit Kunststoff
Handrad. Alle Funktionselemente auf der Handradseite. Wartungsfreie
Spindelabdichtung durch doppelten
O-Ring. DIN-DVGW geprüft.
Schallschutz nach DIN 52218: Armaturengruppe I.
Umrüstbar durch Wechsel des Oberteiles zum KFR-Ventil.
Mit nichtsteigender Spindel.
Ohne Entleerung.
Max. Betriebsdruck : 16 bar
Max. Betriebstemperatur : 120 C
Beiderseits Innengewinde nach DIN 2999.

Mit Dämmschale Brandklasse B1,
Inklusive Übergangsfittings bzw. Pressverschraubung,

Fabrikat des Bieters:  '....................'
Typ des Bieters:  '....................'

**1.4.64 Absperrventil DN 15, wie zuvor beschrieben**
Menge: 10,000 St

**1.4.65 Absperrventil DN 20, wie zuvor beschrieben**
Menge: 1,000 St

**1.4.66 Absperrventil DN 25, wie zuvor beschrieben**
*** Bedarfsposition ohne GB
Menge: 1,000 St

**1.4.67 Absperrventil DN 32, wie zuvor beschrieben**
*** Bedarfsposition ohne GB
Menge: 1,000 St

**1.4.68 Absperrventil DN 40, wie zuvor beschrieben**
Menge: 2,000 St

**1.4.69 Systemtrenner BA, DN 20, AG,**
Systemtrenner BA, DN 32, AG,
zur Absicherung von Trinkwasser gegen Nichttrinkwasser
bis einschl. Flüssigkeitskategorie 4 nach DIN EN 1717 /
DIN 1988-100,
mediumberührte Metallteile aus  entzinkungsfreiem und
korrosionsbeständigem Rotguss, beständig gegen
aggressives Wasser, integrierter eingangsseitiger
Edelstahl-Schmutzfänger, integrierte
differenzdruckgesteuerte und wartungsfreundliche
Sicherungskartusche inklusive RV, mit kontrollierbarer
Mitteldruckkammer, Außengewinde für flachdichtende
Verschraubungen, inkl. drei Prüfventile,
Ablaufanschluss aus Kunststoff / Rotguss nach DIN EN
1717,
eingangs- und ausgangsseitiger Rückflussverhinderer,
totraumfrei,
Hauptachse horizontal, DVGW-Zulassung, ÖVGW-Zulassung,
SVGW-Zulassung bis DN 40, WRAS-Zulassung,
KIWA-Zulassung bis DN 40, BELGAQUA-Zulassung bis DN 40,
Kunststoffteile mit KTW- und W270-Zulassung, bis DN25
Schallschutzzulassung nach DIN EN ISO 3822 Klasse 1 (DN
32 Klasse 2), DIN EN 12729 (DN 50 mit Durchflusswerten
nach DVGW W 570) / DIN EN 1717, Druckstufe PN 10, max.
Betriebstemperatur 60 °C, kurzfristige
Spitzentemperatur 65 GradC

Fabrikat des Bieters:  '....................'
Typ des Bieters:  '....................'

Komplett liefern und montieren
Menge: 1,000 St

**1.4.70 Hygienespülung, manuelle Einstellung**
Hygienespülung, manuelle Einstellung
mit einem Anschluss,
besonders geeignet für zeitgesteuerte Intervallspülung
in Kleinobjekten, für automatisch auslösende
Wasserwechsel zur Sicherstellung des bestimmungsgemäßen
Betriebs, ermöglicht turbulenten Wasserwechsel in
Trinkwasserleitungen bis DN 50, mit einem Anschluss
(Wasserwechselgruppe) z. B. für Trinkwasser kalt (PWC),
mediumberührte Metallteile aus entzinkungsfreiem und
korrosionsbeständigem Rotguss, beständig gegen
aggressives Wasser, Edelstahl und
trinkwasserzugelassenen Kunststoffen,
Zum Einbau für alle Einbausituationen (Auf- und
Unterputz), zum Einbau im Nassbau oder in
Vorwandsystemen, kleines Einbaumaß, schnelle Montage
mittelst Bohrschablone, Einbaurahmen (inkl.
Tiefenausgleich) und Befestigungsmaterial,
Wechseldeckel (inkl. Deckelsicherung) mit Push-to-open
Magnetschnapper-Funktion, großzügige Revisionsöffnung,
Außengewinde für flachdichtende Verschraubungen, mit
Absperrfunktion zur Wartung, Magnetventil mit
integriertem Feinsieb,
Durchfluss 10l/min (5l/min oder 15l/min mit optionalem
Zubehör),
werkseitig montiertes Spül-Set für Inbetriebnahme, alle
funktionellen Bauteile werkzeugfrei wartbar,
integrierte Überlaufüberwachung, integrierter Siphon (>
45 l/min) mit entnehmbarer Geruchsverschlusskappe,
Freier Ablauf nach DIN EN 1717, Sperrwasserhöhe 50mm
nach DIN 1986-100, Abflussnennweite (DN 40 und DN 50),
Steuereinheit PURE,

Inbetriebnahme manuell am Gerät mit Hand,
Der Zeitpunkt der Spülungen entspricht dem Zeitpunkt
der Inbetriebnahme

intervallgesteuertes Spülen, bis zu 100.000
Ereigniseinträge zum Nachweis des bestimmungsgemäßen
Betriebes (Auslesung über USB), potentialfreier
Störmeldekontakt, automatische Erkennung und
Überprüfung aller funktionalen Bauteile, Summer für
Störmeldungen (in drei Lautstärkestufen),
LED-Statusanzeige, externe Verbindungen ausnahmslos als
Festanschluss im Gehäuse (keine externen Anschlussdosen
notwendig), Regler im Gehäuse vormontiert
(Ausgangskabel Länge 5m), Aufrüstung zur Steuereinheit
PRO möglich, erweiterbar um eine zweite
Wasserwechselgruppe z.B. für Trinkwasser warm (PWH),
DVGW-Zulassung, SVGW-Zulassung, WRAS-Zulassung,
KIWA-Zulassung, BELGAQUA-Zulassung, nach
UBA-Bewertungsgrundlage, Schallschutzzulassung nach DIN
EN ISO 3822 Klasse 1 (bis 30 l/min), Druckstufe PN 10,
Schutzart IP44, Spannungsversorgung 230 V AC,
elektrische Leistungsaufnahme 4,5 W, Leistungsaufnahme
Standby 3,9 W

liefern und montieren,
einschl. Inbetriebnahme durch den Kundendienst

Fabrikat des Bieters:  '....................'
Typ des Bieters:  '....................'
Menge: 3,000 St

**1.4.71 Durchgang Entleerungsventil DN15**
Durchgang Entleerungsventil DN15
aus Rotguss, DIN DVGW, Eingang Innengewinde,
Ausgang Schlauchverschraubung
Inklusive Übergangfittings bzw. Pressverschraubung,

Fabrikat des Bieters:  '....................'
Typ des Bieters:  '....................'

Komplett liefern und montieren
Menge: 1,000 St

**1.4.72 Hahnverlägerung 1/2" bis 60 mm, DVGW,**
Hahnverlägerung 1/2"  bis 60 mm,  DVGW,
Rotguss mit konischem AG u.zylindr. G

Fabrikat des Bieters:  '....................'
Typ des Bieters:  '....................'
Menge: 20,000 St

**1.4.73 Anschluss DN 40 an TW-Leitung DN 65**
Anschluss DN 40 an TW-Leitung DN 65 herstellen,
einschl. Trennen der vorhandenen Leitungen, aller
Form- und
Verbindungsstücke sowie Dichtmaterial
GGf. sind vorhandene Komponenten zu demontieren und im
Zuge der Einbindung zu montieren.
Dämmungen sind schonend zu entfernen und wieder
anzubringen.
Menge: 1,000 St

**1.4.74 Objektanschlüsse DN 15-20**
Objektanschlüsse DN 15-20
für Trink- und Warmwasser maßgerecht anlegen
Menge: 51,000 St

#### Untertitel 1.5 KGR 412 Objekte und Zubehör

*Hinweis*
Sämtliche Positionen beinhalten liefern und montieren,
es sei denn, es wird ausdrücklich in der Beschreibung
auf etwas anderes verwiesen.

**1.5.1 Waschtischanlage 55x44 cm**
Waschtischanlage 55x44 cm
aus Sanitärporzellan, weiß
mit Hahnloch, mit Überlauf,
Breite: 550 mm,
Tiefe: 440 mm,

einschl.
- 1 St. Röhrensyphon 1 1/4"
- 1 St. mess. verchr. Anschlussbogen
- 1 Satz Befestigungen für Waschtisch einschließlich
- 2 St. Eckventil 1/2" x 3/8" mit V+S mit
Längenausgleich, selbstdichtend,
verchromt
unter Hinzulieferung von
- Befestigung für WT
- aller Dicht- und Kleinteile
- notwendiger Anschlussstücke
- Schallschutzset

Fabrikat/Typ: Geberit Renova plan

Fabrikat des Bieters:  '....................'
Typ des Bieters:  '....................'
Menge: 10,000 St

**1.5.2 Waschtisch-Installationselement,**
Waschtisch-Installationselement,
Armaturenanschlüsse schallentkoppelt und
verdrehgesichert,
Anschlussmaße 80 / 120 / 153 mm,
für Einlochbatterie, Waschtischbefestigung,
Ablaufanschlussbogen DN 50 und Armaturenanschlussblech
jeweils vertikal verstellbar,
mit Befestigungssatz für Vorwandmontage,
Bauhöhe: 1130 mm

Fabrikat des Bieters:  '....................'
Typ des Bieters:  '....................'
Menge: 10,000 St

**1.5.3 Waschtischanlage, barrierefreie Ausführung.**
Waschtischanlage, barrierefreie Ausführung.
aus Sanitärporzellan,
nach DIN-EN 111 aus Keramik unterfahrbar, mit Überlauf
und Hahnloch, Befestigung mit Stockschraubensatz.
Abmessungen:  650 x 600 mm
Farbe:  weiß

einschl.
- 1 St. Wandeinbausiphon 1 1/4"
- 1 St. mess. verchr. Anschlussbogen
- 1 Satz Befestigungen für Waschtisch einschließlich
- 1 St. Eckventil 1/2" x 3/8" mit V+S mit
Längenausgleich,
selbstdichtend, verchromt,
unter Hinzulieferung von
- Befestigung für WT
- aller Dicht- und Kleinteile
- notwendiger Anschlussstücke
- Schallschutzset

Fabrikat des Bieters:  '....................'
Typ des Bieters:  '....................'
Menge: 1,000 St

**1.5.4 Waschtisch-Montageelement, barrierefrei**
Waschtisch-Montageelement, barrierefrei
für Waschtisch barrierefrei
für den Einbau in eine Ständerwand oder als
Einzelelement in einer Vorwandinstallation,
vormontierte Einheit, geeignet für Fußbodenaufbau 0 -20
cm.
Eigenschaften:
- Trockenbauelement
- Selbsttragend
- Pulverbeschichtet, Farbe blau
- Löcher d 9 mm für Befestigung im Holzständerbau
- Waschtisch Befestigungsabstand 5 - 38 cm
- Armaturenanschlussplatte höhen- und tiefenverstellbar
- Fußstützen mit cm-Raster-Markierung, verzinkt,
höhenverstellbar
- Fußplatte drehbar, für den Einbau in UW50 und 75
Profile
- Befestigung für Abgangsbogen höhenverstellbar

Lieferumfang:
2 universelle Wasseranschlüsse R 1/2"
mit Dämmunterlage; PE Abgangsbogen, d 50 mm;
Gummidichtung d 44/32 mm; 2 Gewindestangen M10 für
Keramikbefestigung; Befestigungsmaterial.
einschl. UP-Geruchsverschluss mit Blende (verchromt)
und Anschlussrohr zum WT

Fabrikat des Bieters:  '....................'
Typ des Bieters:  '....................'
Menge: 1,000 St

**1.5.5 Ausgussbecken Kunststoff**
Ausgussbecken Kunststoff
mit Überlauf und angeformter Rückwand, mit Sieb,
Stopfen, Ventil 1 1/2" und Befestigungsset.
Mit Klapprost
Maße:  495 x 346 mm
Farbe:  weiß

Fabrikat des Bieters:  '....................'
Typ des Bieters:  '....................'
Menge: 2,000 St

**1.5.6 Ablauf für Ausgussbecken**
Ablauf für Ausgussbecken

in PP weiß mit Röhrengeruchverschluß, Zulaufrohr
einschl. Überwurfmutter und Anschluss für Blindkappe,
Winkelschlauchtülle d=19 und 23 mm, Abflussstutzen,
Universal-Abgangsbogen, Dichtungssatz
1 1/2" * DN 50
Farbe:  weiß

Fabrikat des Bieters:  '....................'
Typ des Bieters:  '....................'
Menge: 2,000 St

**1.5.7 Elektronisches WT-Ventil KW**
Elektronisches Waschtisch-Ventil für Standmontage:
Betrieb durch integrierte 6V-Lithium-Batterien Typ CR
17345.
Totraumfreies Magnetventil und Elektronikmodul im
Armaturenkörper integriert.
Durchflussmenge voreingestellt auf 3 l/min bei 3 bar,
einstellbar von 1,4 bis 6 l/min.
Verkalkungsarmer Strahlregler.
Hygienespülung (~60 Sekunden alle 24 h nach der letzten
Nutzung).
Präsenzerfassung, optimierte Position am Kopfende.
Körper aus Edelstahl verchromt.
Abdeckkappe geschützt durch 2 verdeckte Befestigungen.
PEX-Anschlussschlauch G 3/8 mit Schutzfilter.
Verstärkte Befestigungen und Verdrehsicherung durch 2
Edelstahlbolzen.
Antiblockiersicherheit gegen Durchlaufen.
Geeignet für bewegungseingeschränkte Personen.
30 Jahre Garantie.

Fabrikat / Typ: Delabie Tempomatic 4 Nr. 440106 V2
o.glw.

Fabrikat des Bieters:  '....................'
Typ des Bieters:  '....................'

Montage: Klassenräume
Menge: 6,000 St

**1.5.8 Selbstschluss-Ventil KW**
Selbstschluss-Ventil KW
für Waschtisch, Standmontage, besonders leichte
Betätigung.
Laufzeit ~7 Sekunden.
Durchflussmenge voreingestellt auf 3 l/min bei 3 bar,
einstellbar von 1,5 bis 6 l/min.
Verkalkungsarmer, vandalengeschützter Strahlregler.
Körper aus Messing massiv verchromt, Anschluss G 1/2B.
Verstärkte Befestigung durch Kontermutter mit 3
Edelstahlschrauben.
Markierungen blau und rot im Lieferumfang enthalten.

Fabrikat des Bieters:  '....................'
Typ des Bieters:  '....................'

Montage: Klassenräume
Menge: 1,000 St

**1.5.9 Elektronische Waschtisch-Mischbatterie**
Elektronische Waschtisch-Mischbatterie
für Standmontage:
Betrieb durch integrierte 6V-Lithium-Batterien Typ CR
17345.
Totraumfreies Magnetventil und Elektronikmodul im
Armaturenkörper integriert.
Durchflussmenge voreingestellt auf 3 l/min bei 3 bar,
einstellbar von 1,5 bis 6 l/min.
Temperaturbegrenzung einstellbar,
Verkalkungsarmer Strahlregler.
Hygienespülung (~60 Sekunden alle 24 h nach der letzten
Nutzung).
Aktiv-Infrarotsensor mit Präsenzerfassung,
optimierte Position am Kopfende.
Körper aus Metall verchromt.
Abdeckkappe geschützt durch 2 verdeckte Befestigungen.
PEX-Anschlussschläuche G 3/8 mit Schutzfiltern und
Rückflussverhinderern.
Verstärkte Befestigungen und Verdrehsicherung durch 2
Edelstahlbolzen.
Antiblockiersicherheit gegen Durchlaufen.
Seitlicher Mischhebel Standard mit einstellbarer
Warmwasserbegrenzung
Geeignet für den Betrieb mit Durchlauferhitzer.

Fabrikat / Typ: Delabie Temposoft Nr. 742510 o.glw.

Fabrikat des Bieters:  '....................'
Typ des Bieters:  '....................'

Montage: WT mit KW+WW
Menge: 10,000 St

**1.5.10 Waschtischbatterie,**
Waschtischbatterie,
als Einhand-Mischbatterie, 1/2 S-Size,
Keramikkartusche,
variabel einstellbare Mengenbegrenzung
Temperaturbegrenzung einstellbar,
Zugstangen-Ablaufgarnitur G 1 1/4,
mit Flexschläuchen 3/8", verchromt,
getrennte innenliegende Wasserwege - kein Kontakt mit
Blei
oder Nickel innerhalb der Armatu
passend für zuvor beschriebenen WT,
unter Hinzulieferung aller Dicht- u. Kleinteile sowie
notwendiger Anschlussstücke und Befestigungen

Fabrikat des Bieters:  '....................'
Typ des Bieters:  '....................'
Menge: 2,000 St

**1.5.11 Waschtischbatterie, barrierefreie Ausführung**
Waschtischbatterie, barrierefreie Ausführung
als Einhand-Mischbatterie, Keramikkartusche,
Temperatur- und Mengenbegrenzung einstellbar,
Zugstangen-Ablaufgarnitur G 1 1/4,
mit Flexschläuchen 3/8", verchromt
Metall-Bügelhebel 155 mm,
passend für zuvor beschriebenen barrierefreien WT,
auch für DLE geeignet,
unter Hinzulieferung aller Dicht- u. Kleinteile sowie
notwendiger Anschlussstücke und Befestigungen

Fabrikat des Bieters:  '....................'
Typ des Bieters:  '....................'
Menge: 1,000 St

**1.5.12 Einhebelmischer Spültischarmatur**
Einhebelmischer Spültischarmatur
für Spültisch oder Waschrinne mit
Schwenkauslauf H. 155 L. 230 und Hygiene-Strahlregler.
Keramikkartusche Ø 40.
Voreingestellte Warmwasserbegrenzung.
Körper und Auslauf innen glatt.
Durchflussmenge begrenzt auf 9 l/min bei 3 bar.
Betätigung durch Bediengriff.
Mit flexiblen Schläuchen G 3/8 aus PEX.
Verstärkte Befestigungen und Verdrehsicherung durch 2
Edelstahlbolzen.
Farbe: chrom

Fabrikat des Bieters:  '....................'
Typ des Bieters:  '....................'
Menge: 1,000 St

**1.5.13 Wand Zweigriffmischbatterie**
Wand Zweigriffmischbatterie
Zweigriffmischer für Spültisch zur Wandmontage, mit
Schwenkauslauf unten Ø 22 L. 200 mit Strahlregler mit
Messingstern.
Auslauf innen glatt (begrenzt Bakterienablagerungen).
Durchflussmenge 45 l/min bei 3 bar.
Bediengriffe aus Metall verchromt mit
Keramikoberteilen.
Mit S-Anschlüssen G 1/2B x G 3/4B.
Farbe: chrom

Fabrikat des Bieters:  '....................'
Typ des Bieters:  '....................'
Menge: 1,000 St

**1.5.14 Wandventil KW**
Wandventil KW
Dreikantgriff verchromt.
Schwenkbares Auslaufrohr L. 150 mm.
Verkalkungsarmer Strahlregler eingestellt auf 3 l/min.
Körper aus Messing verchromt, G 1/2B.
Farbe: chrom

Fabrikat des Bieters:  '....................'
Typ des Bieters:  '....................'

liefern und montieren
Menge: 1,000 St

**1.5.15 Wand-Tiefspül-WC, 6 l**
Wand-Tiefspül-WC, 6 l
EN 997, EN 38
aus Sanitärporzellan, CE-gekennzeichnet, wandhängend,
55 mm Bodenfreiheit, mit glasiertem Spülrand,
mit Spülverteiler für gleichbleibendes Spülbild
für Wandeinbauspülkasten
Breite: 355 mm
Ausladung: 540 mm
Höhe: 345 mm
Zulauf: von hinten
Abgang: waagerecht
Farbe: weiss

unter Hinzulieferung von
- Befestigung für WC,
- aller Dicht- und Kleinteile
- notwendiger Anschlussstücke,
- Schallschutzset

Fabrikat des Bieters:  '....................'
Typ des Bieters:  '....................'
Menge: 10,000 St

**1.5.16 WC-Sitz mit übergreifendem Deckel,**
WC-Sitz mit übergreifendem Deckel,
aus Duroplast,
mit abnehmbaren, justierbaren Edelstahlscharnieren
von oben zu befestigen
passend zu zuvor beschriebenem WC

Fabrikat des Bieters:  '....................'
Typ des Bieters:  '....................'
Menge: 10,000 St

**1.5.17 Tiefspül-WC, barrierefrei**
Tiefspül-WC, barrierefrei
nach DIN 1385-6,  DIN-EN 38, EN 997 aus Keramik,
wandhängend, 6l.
Breite: 355 mm, Tiefe: 700 mm,
Die Montagehöhe sollte 450 mm sein, um eine Sitzhöhe
von 480 mm zu erreichen.
Inkl. Modell verlängertes Spülrohr
Farbe:  weiß

Fabrikat des Bieters:  '....................'
Typ des Bieters:  '....................'
Menge: 1,000 St

**1.5.18 WC-Sitze ohne Deckel, barrierefrei**
WC-Sitze ohne Deckel, barrierefrei
aus durchgefärbtem, bruchfestem Kunststoff mit einer
kratzfesten Oberfläche und Edelstahl-Scharnier für die
zuvor beschriebenen WC-Anlagen.
Farbe:  weiß

Fabrikat des Bieters:  '....................'
Typ des Bieters:  '....................'
Menge: 1,000 St

**1.5.19 WC-Installationselement**
WC-Installationselement
Spülkasten GD 2  mit kleiner Revisionsöffnung  1,13 m
Bauhöhe
für Vorwand- oder Ständerwandmontage Stahlrahmen,
pulverbeschichtet,  selbsttragend  für
Trockenverkleidung, komplett vormontiert  fixierte
Objektanschlüsse für Einzel- oder Schienenmontage mit
Schnellverstellung und Höhensicherung,
Befestigungsmaterial TÜV-geprüft 2 WC-Haltebolzen
Keramikbefestigung
Schraubenabstand 180/230 mm
PP-Ablaufbogen Ø 80 mm tiefenverstellbar
Reduzierstück Ø 80/100 mm
Zu- und Ablaufgarnitur Spülkasten GD 2,
6 -9 l werkseitige Einstellung 6l und 3l pneumatisches
Ablaufventil mit drei Funktionen: 2 Mengen oder Start &
Stopp oder nicht unterbrechbar Wasseranschluss von
links/rechts  oder hinten Armaturengruppe I DIN
geprüft
schwitzwasserisoliert
Wasseranschluss ½" mit integriertem  Eckventil und
werkzeugloser
Schlauchverschraubung
werkzeuglos montierbarer Revisionsschacht mit
Rohbauschutz,
vertikal oder horizontal einsetzbar

einschl.
- Zubehör für Vorwandmontage
- Schallschutzset

Fabrikat des Bieters:  '....................'
Typ des Bieters:  '....................'
Menge: 10,000 St

**1.5.20 Installationselement WC barrierefrei**
Installationselement WC barrierefrei
mit zwei zusätzlichen Montageplatten zur Befestigung
von Stützklappgriffen
für den Einbau in eine Ständerwand oder als
Einzelelement in einer Vorwandinstallation
in Unterputz-Ausführung geeignet für Fußbodenaufbau 0
-20 cm.
Eigenschaften:
- Trockenbauelement
- Selbsttragend
- Pulverbeschichtet, Farbe blau
- Löcher d 9 mm für Befestigung im Holzständerbau
- Keramikbefestigungen M12, Befestigungsabstand 18 cm
oder 23 cm
- Fußstützen mit cm-Raster-Markierung, verzinkt,
höhenverstellbar
- Fußplatte drehbar, für den Einbau in UW50 und 75
Profile
- Befestigung für Abgangsbogen schallgedämmt,
- UP- Spülkasten Design mit Betätigung von vorne,
- Schwitzwassergedämmt
- Spülmenge einstellbar
- Wasseranschluss hinten/oben in der Mitte
- Verbindungsschlauch zum Eckventil handverschraubbar
- Schnelleinstellung der Drückerstangen für
Betätigungsplatte
- 2-Mengen-Spülung für Betätigungsplatte
- Spül-Stopp-Spülung für Betätigungsplatte
Technische Daten
Spülmenge Werkeinstellung 6 und 3 l
Kleine Spülmenge Einstellbereich 3/4 l
Große Spülmenge Einstellbereich 6/7.5 l

Lieferumfang:
Universeller Wasseranschluss R 1/2" mit integriertem
Eckventil; Schutzstopfen; Bauschutz für Serviceöffnung,
ablängbar; 2 Gewindestangen M12 für
Keramikbefestigung;PE Anschlussgarnitur, d 90 mm; PE
Wand-WC- Bogen 90g, d 90/90 mm; PE Übergangsstück, d
90/110 mm;
einschl.
- Befestigungsmaterial für Vorwandmontage,
- zwei zusätzlichen Montagemodule/-platten zur
Befestigung von Stützklappgriffen

gewähltes Produkt/Typ:...................
Menge: 1,000 St

**1.5.21 Funkelektronik für WC-Spülkasten**
Funkelektronik für WC-Spülkasten

für vorgenanntes Element
elektrische Betätigung
Abdeckplatte 156 x 197 mm Messing
Funksender mit 2 Folientaster zur Befestigung an den
folgenden Stützklappgriffen,
Batteriestromversorgung 6 V/DC
Befestigungszubehör für Stützklappgriffe
Steuergerät für externe Montage
Anschlussspannung 230 V/AC, 50 Hz 33,5 VA
Hubmagnet mit Funkempfänger
Verbindungskabel 2,00 m
chrom/edelstahl

Fabrikat des Bieters:  '....................'
Typ des Bieters:  '....................'
Menge: 1,000 St

**1.5.22 Tiefenverstellbare Vorwandbefestigungen (Set)**
Tiefenverstellbare Vorwandbefestigungen (Set)
für vorgenannte Installationselemente.

Fabrikat des Bieters:  '....................'
Typ des Bieters:  '....................'
Menge: 11,000 St

**1.5.23 Abdeckplatte, Kunststoff**
Abdeckplatte, Kunststoff
senkr. Montage
für 2-Mengen-Spülkasten,Start-Stopp,
weiß

Fabrikat des Bieters:  '....................'
Typ des Bieters:  '....................'
Menge: 11,000 St

**1.5.24 Urinalbecken, aus Sanitärporzellan**
Urinalbecken, aus Sanitärporzellan
wandhängend, spülrandlos
Anschluss von hinten
Montierbar auf allen handelsüblichen
Installationssystemen.
Spülwasseranschluss von hinten (verdeckt).
Abgang verdeckt oder offen. Siphon verdeckt.
Sprühkopf, Ablaufventil und Siphon 1 1/2" (DN 40) im
Lieferumfang enthalten. Mit Befestigungsmaterial.
CE-Kennzeichnung. Spülverhalten mit Spülmenge 2 l
gemäß EN 13407.
Farbe: weiß

Fabrikat des Bieters:  '....................'
Typ des Bieters:  '....................'
Menge: 6,000 St

**1.5.25 Installationssystem Urinal**
Installationssystem Urinal
mit elektronischem Druckspüler für Urinal:
Gestell aus pulverbeschichtetem Stahl schwarz für
Vorwandmontage.
Befestigung auf Boden und in tragender Wand durch
Metalldübel (im Lieferumfang enthalten).
Mittenabstand einstellbar von 100 bis 280 mm.
Höhenverstellbar durch Teleskop-Gestell von 0 bis 200
mm.
Abflussrohr Ø 50 mit Steckmuffe.
Lieferung vormontiert.
Entspricht den Anforderungen der Norm NF D12-208
(Belastungstest).
Geeignet für Wandaufbau von 13 bis 120 mm.

Ausgestattet mit elektronischem Druckspüler TEMPOMATIC
4 G 1/2:
Netzbetrieb 230/6 V.
Edelstahl-Abdeckplatte 145 x 145 mm satiniert mit
integrierter Elektronik.
Stoßfester Infrarotsensor mit Präsenzerfassung.
In wasserdichtem Unterputzkasten.
Erfassung nach 10 Sekunden Anwesenheit.
3 Programme (Spülmenge kann entsprechend dem
Urinalmodell angepasst werden).
Stoßzeit-Programm
Hygienespülung alle 24 h (einstellbar auf 12 h oder
deaktiviert) nach der letzten Nutzung: verhindert
Austrocknen des Geruchverschlusses.
Spülmenge voreingestellt auf 0,15 l/Sek. bei 3 bar,
einstellbar.
Anschluss mit Messingverschraubung 1/2" für Urinal mit
Schlauch.
Technische Eigenschaften: siehe Urinalspüler

Zusammensetzung der Sets:
1):Rohbauset bestehend aus Installationssystem,
Spülrohr mit Messingverschraubung 1/2" für Anschluss
mit Schlauch, Abflussrohr Ø 50, Unterputzkasten mit
Schutz, Armatur konfiguriert für Spülen der
Rohrleitungen, Anschlusszubehör.
2): Fertigbauset bestehend aus Betätigungsplatte,
Trafo, Flansch mit integrierter Dichtung, Armatur,
Magnetventil, Schutzfilter und Vorabsperrung.

Fabrikat des Bieters:  '....................'
Typ des Bieters:  '....................'
Menge: 6,000 St

**1.5.26 Schallschutzband für vorgenannte Objekte**
Schallschutzband für vorgenannte Objekte

Fabrikat des Bieters:  '....................'
Typ des Bieters:  '....................'

Komplett liefern und montieren
Menge: 32,000 St

**1.5.27 Trinkbrunnen Edelstahl als Standsäule**
Trinkbrunnen Edelstahl als Standsäule
mit Wasserhahn
L 350 mm, A 300 mm, H 850 mm
inkl. Verbindungs- Anschluss- und Befestigungsmaterial

Fabrikat/Typ: Fricosmos Standsäule
Art.-Nr. 064206

Fabrikat des Bieters:  '....................'
Typ des Bieters:  '....................'
Menge: 1,000 St

**1.5.28 Eckventil mit Wandscheibe R 1/2"**
Eckventil mit Wandscheibe R 1/2"

verchromt mit Längenausgleich und Schubrosette,
inklusive Wandscheibe mit Schallschutzset.

Fabrikat des Bieters:  '....................'
Typ des Bieters:  '....................'
Menge: 20,000 St

**1.5.29 Kombi-Eckventil mit Wandscheibe R 1/2"**
Kombi-Eckventil mit Wandscheibe R 1/2"
verchromt mit Längenausgleich, Rückflussverhindere und
Schubrosette, inklusive Wandscheibe mit
Schallschutzset.

Fabrikat des Bieters:  '....................'
Typ des Bieters:  '....................'
Menge: 1,000 St

**1.5.30 Auslaufventil 1/2"**
Auslaufventil 1/2"
mit Rückflussverhinderer,
mit Schlauchtülle und Dichtungseinsatz mit Feinsieb
Anschluss: 1/2" / DN 15

Fabrikat des Bieters:  '....................'
Typ des Bieters:  '....................'

liefern und montieren
Menge: 1,000 St

**1.5.31 Auslaufventil 3/4"**
Auslaufventil 3/4"
sonst wie vor
Menge: 1,000 St

**1.5.32 Geräteanschluss 1/2" AG**
Geräteanschluss 1/2" AG
herstellen unter Hinzulieferung allerForm- und
Verbindugsstücke
Anschluss: 1/2" / DN 15

liefern und montieren
Menge: 1,000 St

**1.5.33 Geräteanschluss 3/4" AG**
Geräteanschluss 3/4" AG
sonst wie vor
Menge: 1,000 St

**1.5.34 Anschluss bauseitig beigestellter Objekte,**
Anschluss bauseitig beigestellter Objekte,
trinkwasserseitig, (z. Bsp. Spülen, Einbau-Waschtische,
Trinkbrunnen)
Material wird vom Küchenbauer oder Bauherrn
beigestellt.
Unter Hinzulieferung von Form- und Verbindungsstücken
sowie Verbindungs- und Befestigungsmaterial.
Menge: 8,000 St

**1.5.35 Silikonierung Objekte**
Silikonierung Objekte
Farbe: weiß oder grau nach Absprache mit Bauleitung
Architektur
Menge: 22,000 St

#### Untertitel 1.6 KGR 412 Accessoires

*Hinweis*
Sämtliche Positionen beinhalten liefern und montieren,
es sei denn, es wird ausdrücklich in der Beschreibung
auf etwas anderes verwiesen.

**1.6.1 Papierspender, für 300 Papiertücher**
Papierspender, für 300 Papiertücher
Inkl. Befestigungsmaterial
Farbe:  weiß
Einschl. kompletter Erstbefüllung

Fabrikat des Bieters:  '....................'
Typ des Bieters:  '....................'
Menge: 13,000 St

**1.6.2 Papierkorb, 20 l einfache Ausführung**
Papierkorb, 20 l einfache Ausführung
Stahldraht, kunststoffummantelt
zur Wandbefestigung
Inhalt: ca. 20 l
Farbe:  weiß

Fabrikat des Bieters:  '....................'
Typ des Bieters:  '....................'
Menge: 4,000 St

**1.6.3 Papierkorb, 60 l einfache Ausführung**
Papierkorb, 60 l einfache Ausführung
Stahldraht, kunststoffummantelt
zur Wandbefestigung
Inhalt: ca. 60 l

Farbe:  weiß

Fabrikat des Bieters:  '....................'
Typ des Bieters:  '....................'
Menge: 4,000 St

**1.6.4 Hygienebehälter**
Hygienebehälter
Wandmontage
- Behälter mit Klappdeckel
- der Abfallbehälter ist abnehmbar und leicht zu
reinigen
- Inhalt ca. 3 Liter
- aus hochwertigem Polyamid, weiß

Fabrikat des Bieters:  '....................'
Typ des Bieters:  '....................'
Menge: 8,000 St

**1.6.5 Seifenspender, für Standardflaschen 500 ml.**
Seifenspender, für Standardflaschen 500 ml.
Inkl. Befestigungsmaterial
Farbe:  weiß
Einschl. kompletter Erstbefüllung

Fabrikat des Bieters:  '....................'
Typ des Bieters:  '....................'
Menge: 13,000 St

**1.6.6 Desinfektionsmittelspender, sonst wie vor**
Desinfektionsmittelspender, sonst wie vor
Inkl. Befestigungsmaterial
Farbe:  weiß
Einschl. kompletter Erstbefüllung

Fabrikat des Bieters:  '....................'
Typ des Bieters:  '....................'
Menge: 3,000 St

**1.6.7 WC-Bürstengarnitur**
WC-Bürstengarnitur
Bürstengriff mit auswechselbarem Bürstenkopf aus
schwarzem Polyamid,
Bürstentopf mit gewölbtem Boden und sphärenförmigem,
teilweise offenem Oberteil in ringförmigem Halter,
gradlinig und funktional in einer einfachen und
zeitlosen Formensprache gestaltet,
Oberteil stufenlos drehbar, leicht zu reinigen, der
Behälter ist herausnehmbar, kann aber auch
diebstahlgeschützt montiert werden, einfaches
Auswechseln des Bürstenkopfs durch Bajonettverschluss
- diebstahlgeschützt durch verdeckte Verschraubung,
141 mm breit, 470 mm hoch und 140 mm tief, aus
hochwertigem Polyamid
Inkl. Befestigungsmaterial
Farbe:  weiß

Fabrikat des Bieters:  '....................'
Typ des Bieters:  '....................'
Menge: 10,000 St

**1.6.8 WC-Bürstengarnitur, wie vor, jedoch barrierefreie Ausführung**
WC-Bürstengarnitur, wie vor, jedoch barrierefreie
Ausführung
Inkl. Befestigungsmaterial
Farbe:  weiß

Fabrikat des Bieters:  '....................'
Typ des Bieters:  '....................'
Menge: 1,000 St

**1.6.9 WC-Papierrollenhalter aus hochwertigem Polyamid**
WC-Papierrollenhalter aus hochwertigem Polyamid
Inkl. Befestigungsmaterial
Farbe:  weiß

Fabrikat des Bieters:  '....................'
Typ des Bieters:  '....................'
Menge: 10,000 St

**1.6.10 WC-Papierrollenreservehalter**
WC-Papierrollenreservehalter
aus hochwertigem Polyamid
Inkl. Befestigungsmaterial
Farbe:  weiß

Fabrikat des Bieters:  '....................'
Typ des Bieters:  '....................'
Menge: 11,000 St

**1.6.11 Stützklappgriff am WC**
Stützklappgriff am WC
zwei parallele, übereinander
angeordnete, durch einen Verbindungsbogen
zusammengefügte Stangen
ergonomisch und funktional in einer einfachen und
zeitlosen Formensprache gestaltet, dient zum Festhalten
und Abstützen, belastbar nach DIN 18024, leicht zu
reinigen, kann nach oben und gebremst nach unten
geklappt und in hochgeklappter Stellung nach links oder
rechts zur Wand gedreht werden, mit durchgehendem,
korrosionsgeschütztem Stahlkern und integrierter
Wandplatte aus Stahl mit Abdeckung aus hochwertigem
Polyamid, Montage an der Wand mit wandspezifischem
Befestigungsmaterial, Ausladung 850 mm, 259 mm hoch und
78 mm tief, Stangendurchmesser 33 mm,
Papierhalter
einschl.  WC-Spülauslösung (Funk), CE-Kennzeichnung
nach MPG.
Inkl. Befestigungsmaterial
Farbe:  weiß
Länge 850 mm

Fabrikat des Bieters:  '....................'
Typ des Bieters:  '....................'
Menge: 2,000 St

**1.6.12 Rückenstütze am WC,**
Rückenstütze am WC,
passend zu den vorgenannten Griffen
Inkl. Befestigungsmaterial
Farbe:  weiß

Fabrikat des Bieters:  '....................'
Typ des Bieters:  '....................'
Menge: 1,000 St

**1.6.13 Aufsatzrollenhalter, barrierefrei**
Aufsatzrollenhalter, barrierefrei
rechtwinklig angeordneter Aufsatzrollenhalter aus
Kunststoff, dient zur Nachrüstung an vorgenannten
Stützklappgriffen, integrierte Rollenbremse, ca. 35 mm
breit, 131 mm hoch, 136 mm tief, aus hochwertigem
Polyamid
Inkl. Befestigungsmaterial
Farbe:  weiß

Fabrikat des Bieters:  '....................'
Typ des Bieters:  '....................'
Menge: 1,000 St

**1.6.14 Not-Rufkompaktset für Behinderten WC**
Not-Rufkompaktset für Behinderten WC
Rufkompaktset für ein Behinderten WC bestehend aus:
 1 Zugtaster mit roter LED-Beruhigungslampe und 2 m
PVC-Schnur, inkl. Abdeckplatte, Abdeckplattenrahmen,
Dichtsatz und UP-Schalterdose,
 1 Abstelltaster mit grüner Abstelltaste und
LED-Erinnerungslampe - grün, inkl. Abdeckplatte,
Abdeckplattenrahmen und UP-Schalterdose
 1 Dienstzimmer-Anzeigeeinheit mit LED-Kontrollampe,
rot, Schallgeber und Taste mit Quittierfunktion, inkl.
Abdeckplatte, Abdeckplattenrahmen und UP-Schalterdose
 1 Elektronikmodul mit integrierter
Zimmersignalleuchte, LED-Kolbenlampen und
Anlagenelektronik, inkl. Anschlussträger und
UP-Kombidose
 1 Einphasen-Sicherheitsnetzgerät mit Sicherung für
Niederspannungsversorgung der Anlage

Technische Daten
Zugtaster
Material: Formmasse ABS
Befestigung: in UP-Dose, DIN 49073
Schutzklasse: IP 40, mit zugehöriger Abdeckplatte
Ausführung: für Ruhestromanlagen
Einbautiefe: 25 mm
Abmessungen (B x H): 71 x 71 mm

Abstelltaster
Befestigung: in UP-Dose, DIN 49073
Schutzklasse: IP 40 mit zugehöriger Abdeckplatte
Einbautiefe: 25 mm
Abmessungen (B x H): 71 x 71 mm

Dienstzimmer-Anzeigeeinheit
Befestigung: in UP-Dose, DIN 49073
Schutzklasse: IP 40 mit zugehöriger Abdeckplatte
Einbautiefe: 25 mm
Abmessungen (B x H): 71 x 71 mm

Elektronikmodul mit integrierter
LED-Zimmersignalleuchte
Befestigung: AP-Montage
Farbe Kunststoffsockel: grau, ähnlich RAL 7040
Farbe Leuchtschale: weiß, transluzent
Schutzklasse: IP 20
Abmessungen (B x H x T): 158 x 110 x 87 mm (inkl.
Anschlussträger)

Einphasen-Sicherheitsnetzgerät
Netzspannung: 230 V AC
Ausgangsspannung: 24 V DC
Nennstrom: 1 A
Befestigung: AP-Montage auf Befestigungsschiene
Schutzklasse: IP 54
Abmessungen (B x H x T): 180 x 75 x 75 mm

zzgl:
- Signalleuchte mit 1 Leuchtschale ( 72515A7)
Farbe Kunststoffsockel: grau, ähnlich RAL 7040
Farbe Leuchtschale: weiß, transluzent
Befestigung: AP-Montage
Schutzklasse: IP 20
Abmessungen (B x H x T): 158 x 110 x 87 mm

- Warntongeber, weiß (766226)
Der Alarmgeber bietet eine Tonauswahl von 32
Signaltönen inklusive dem DIN-Ton sowie weiteren
landesspezifischen Tönen. Die Konfiguration erfolgt
über einen fünfpoligen DIL-Schalter. Es können bis
zu zwei unterschiedliche Signaltöne aktiviert werden.
Die Lautstärke kann über ein Potentiometer stufenlos
eingestellt werden.
Betriebsspannung: 9 - 15 V DC
18 - 28 V DC
Anwendungstemperatur: -25°C bis +70°C
Gehäuse: ABS V0
Schutzart: IP 54
Farbe: weiß, ähnlich RAL 9010
Abmessungen (Ø x H): 93 x 63 mm

- Relaismodul zur Ansteuerung externer Komponenten
(72611D)
Belastbarkeit: 24 V / 5 Ampere

Fabrikat des Bieters:  '....................'
Typ des Bieters:  '....................'
Menge: 1,000 St

**1.6.15 Mini-Durchlauferhitzer, 3,5 kW**
Mini-Durchlauferhitzer, 3,5 kW
Elektronisch geregelter Mini-Durchlauferhitzer mit
Regelelektronik, Auslauftemperatursensor und variabler
Begrenzung der Durchflussmenge.
Gradgenaue Wunschtemperatur bis zur maximalen Leistung.
Interne Temperaturbegrenzung von 30 - 50GradC.
Verbrühschutz durch automatische Leistungsanpassung.
Über- und Untertischmontage möglich.
Rückwand mit Bohrschablone für 2-Punkt-Befestigung.
Gerätekappe und innere Baugruppe entnehmbar.
Metall-Wasseranschlüsse. Beiliegende 1/2 Adapter.
Netzanschlussleitung serienmäßig vorbereitet für
Festanschluss. IP 25.
Fehleranalyse durch LED-Diagnoseampel.
Blankdraht-Heizsystem für kalkhaltige und kalkarme
Wässer.
Sicherheitssystem mit Druckabschaltung und
elektronischer Temperaturüberwachung.
Technische Daten:
Nennspannung: 230 V,
Nennleistung: 3,53 kW,
Nennstrom: 15,2 A,
Absicherung: 16 A,
Wasseranschluss: G 3/8 A,
Max. zulässiger Druck: 1 MPa,
Max. Zulauftemperatur für Nacherwärmung: 50 GradC,
Max. zulässige Zulauftemperatur: 55 GradC,
Temperatureinstellbereich Warmwasser: 30-50 GradC,
Nenninhalt: 0,1 l,
Schutzklasse: 1,
Isolierblock: Kunststoff,
Heizsystem Wärmeerzeuger: Blankdraht,
Kappe und Rückwand: Kunststoff,
Farbe: weiß,
Schutzart (IP): IP25,
Energieeffizienzklasse: A,
Höhe: ca.143mm, Breite: ca.190 mm, Tiefe: ca. 82 mm,
Länge Anschlusskabel: 700 mm,

Montageart: Untertisch
Bauart: druckkfest

Lieferumfang:
-- Sieb im Kaltwasserzulauf
-- Spezial-Strahlregler
-- Anschlussschlauch 3/8, 500 mm lang, mit Dichtungen*
-- T-Stuck 3/8*

Fabrikat des Bieters:  '....................'
Typ des Bieters:  '....................'
Menge: 11,000 St

**1.6.16 Kompakt-Durchlauferhitzer, 11 kW**
Kompakt-Durchlauferhitzer, 11 kW
Elektronisch geregelt mit 3i Technologie.
Gradgenaue Wunschtemperaturbis zur maximalen Leistung.
Blankdrahtheizsystem. Serienmäßig mit
Netzanschlusskabel.
Wassererwärmung von 20-60 GradC, gradgenau einstellbar
über die Bedienung. Temperaturdrehwähler am Gerät.
INSTALLATION: Wandmontage, direkte Verschraubung durch
die
Geräterückwand.
Außenliegender Wasseranschluss für Installation mit
druckloser oder druckfester Armatur.
Kunststoffrohrtauglich.
Netzanschlussleitung serienmäßig
vorbereitet für Festanschluss, Variabler
Elektroanschluss (oben/unten).
Wählbare Leistung von 11 oder 13,5 KW. IP24.
Fehleranalyse über LED-Diagnoseanzeige.
Gerätekappe und innere Baugruppe werkzeugfrei
entnehmbar.
SICHERHEIT: Blankdrahtheizsystem für kalkarmes und
kalkhaltiges Wasser. Intern aktivierbarer Verbrühschutz
(max. 43GradC).
Mehrstufiges elektronisches Sicherheitssystem aus
Sicherheitstemperaturabschaltung, sensorgesteuerter
Überwachung der Heizkörpertemperatur,
Lufterkennungssystem.
Technische Daten:
Nennspannung: 400 V,
Nennleistung: 11/13,5 kW,
Nennstrom: 16,2/19,5 A,
Absicherung: 16/20A,
Isolierblock: Kunststoff,
Wasseranschluss: G 3/8 A,
Max.zulässiger Druck: 1 MPa,
Max. Zulauftemperatur für Nacherwärmung: 55 GradC,
Max. zulässige Zulauftemperatur: 70 GradC,
Ein: >2,5 l/min, Volumenstrom für Druckverlust: 4
l/min,
Druckverlust bei Volumenstrom: 0,06 MPa,
Druckverlust b. Volumenstrom ohne
Durchflussmengen-Begrenzer: 0,015 MPa
Volumenstrom-Begrenzung bei: 4 l/min,
Warmwasserdarbietung: 3,7/4,l/min,
delta.theta bei Darbietung: 43 K,
Nenninhalt: 0,2 l,
wählbare,Temperatureinstellung: 20-60 GradC,
Schutzklasse: 1,
Kappe und Rückwand: Kunststoff,
Schutzart (IP): IP24,
Energieeffizienzklasse: A,
Höhe: 293mm, Breite: 188 mm, Tiefe: 85mm,
Gewicht: 2,10 kg,
Farbe: weiß

Montageart: Untertisch
Bauart: druckkfest

Fabrikat des Bieters:  '....................'
Typ des Bieters:  '....................'
Menge: 1,000 St

#### Untertitel 1.7 KGR 412 Wärme-, Schalldämmung und Brandschutz

*Hinweis*
Sämtliche Positionen beinhalten liefern und montieren,
es sei denn, es wird ausdrücklich in der Beschreibung
auf etwas anderes verwiesen.

*Hinweis*
Wärmedämmung 100 %

aus alukaschierter Mineralwolle
Sämtliche Leitungen inklusive der Formteile sind
diffusionsdicht zu isolieren.
Material: alukaschierte Mineralfaser, nach GEG.
mit Kunststoffummantelung,

Umrechnung der Dämmschichtdicken bei anderen
Wärmeleitfähigkeiten:
Die ausgeschriebenen Dämmschicht-Ist-Dicken gelten nur
für Materialien mit einem Rechenwert der
Wärmeleitfähigkeit lR = 0,035 W/(mK).
Bei Materialien mit anderer Wärmeleitfähigkeit sind die
Dämmschichtdicken umzurechnen (GEG).

Ausführung:
- Die Verarbeitung hat entsprechend den
Verarbeitungsanweisungen des Herstellers zu erfolgen
- Leitungen inklusiv. aller Bogen, Abzweige,
Befestigungspunkte, Armaturen, Abgänge, Stirnseiten
usw. dämmen.
- Alle Nähte sind mit dem vom Hersteller zugelassenen
Kleber fachgerecht zu schließen.

Fabrikat des Bieters:  '....................'
Typ des Bieters:  '....................'

Komplett liefern und montieren

**1.7.1 wie vor beschrieben Edelstahlrohr DN 12**
wie vor beschrieben Edelstahlrohr DN 15
15 x 1,0 mm
Menge: 1,000 m

**1.7.2 wie vor beschrieben Edelstahlrohr DN 15**
wie vor beschrieben Edelstahlrohr DN 15
18 x 1,0 mm
Menge: 1,000 m

**1.7.3 wie vor beschrieben Edelstahlrohr DN 20**
wie vor beschrieben Edelstahlrohr DN 20
22 x 1,2 mm
Menge: 1,000 m

**1.7.4 wie vor beschrieben Edelstahlrohr DN 25**
wie vor beschrieben Edelstahlrohr DN 25
28 x 1,2 mm
Menge: 1,000 m

**1.7.5 wie vor beschrieben Edelstahlrohr DN 32**
wie vor beschrieben Edelstahlrohr DN 32
35 x 1,5 mm
Menge: 1,000 m

**1.7.6 wie vor beschrieben Edelstahlrohr DN 40**
wie vor beschrieben Edelstahlrohr DN 40
42 x 1,5 mm
Menge: 25,000 m

*Hinweis*
Schlauchisolierung 19 mm, PE Isolierschlauch,
aus zylindrisch extrudiertem, geschlossenenzelligem
Polyethylen, Weichschaum
angeschlitzt, diffusionsbremsende Materialstruktur
hohe Alterungsbeständigkeit und rasche Amortisation.
Wärmeleitzahl-Rechenwert: gemäß DIN 52613 (0,040 W/mK)
Temperatureinsatzbereich: bis 90 Grad
Mitteltemperatur: 10 Grad (0,035 W/mK), 40 Grad (0,039
W/mK)
Baustoffklasse: DIN-EN 4102, B 1

Fabrikat des Bieters: '....................'
Typ des Bieters: '....................'

Komplett liefern und montieren

**1.7.7 wie vor beschrieben Edelstahlrohr DN 12/15**
wie vor beschrieben Edelstahlrohr DN 12/15
15/18 x 1,0 mm
Menge: 150,000 m

**1.7.8 wie vor beschrieben Edelstahlrohr DN 20**
wie vor beschrieben Edelstahlrohr DN 20
22 x 1,2 mm
Menge: 40,000 m

**1.7.9 wie vor beschrieben Edelstahlrohr DN 25**
wie vor beschrieben Edelstahlrohr DN 25
28 x 1,2 mm
Menge: 45,000 m

**1.7.10 wie vor beschrieben Edelstahlrohr DN 32**
wie vor beschrieben Edelstahlrohr DN 32
35 x 1,5 mm
Menge: 35,000 m

**1.7.11 wie vor beschrieben Edelstahlrohr DN 40**
wie vor beschrieben Edelstahlrohr DN 40
42 x 1,5 mm
Menge: 30,000 m

**1.7.12 wie vor beschrieben Edelstahlrohr DN 50**
wie vor beschrieben Edelstahlrohr DN 50
54 x 2,0 mm
Menge: 1,000 m

**1.7.13 wie vor beschrieben Edelstahlrohr DN 65**
wie vor beschrieben Edelstahlrohr DN 65
76,1 x 2,0  mm
Menge: 1,000 m

**1.7.14 wie vor beschrieben Metallverbundrohr DN 12/15**
wie vor beschrieben Metallverbundrohr DN 12/15
16/20 x 2,0 mm
Menge: 35,000 m

**1.7.15 wie vor beschrieben Metallverbundrohr DN 20**
wie vor beschrieben Metallverbundrohr DN 20
26 x 2,5 mm
Menge: 1,000 m

**1.7.16 wie vor beschrieben Metallverbundrohr DN 25**
wie vor beschrieben Metallverbundrohr DN 25
32 x 3,0 mm
Menge: 1,000 m

**1.7.17 wie vor beschrieben Metallverbundrohr DN 32**
wie vor beschrieben Metallverbundrohr DN 32
40 x 3,5 mm
Menge: 1,000 m

*Hinweis*
Rohrabschottung für brennbare und nichtbrennbare
Versorgungsleitungen in Decken oder in Wänden mit
Brandschutzanforderung Feuerwiderstandsfähige
Wand-/Deckendurchführung mit nichtbrennbaren
hochverdichteten Rohrschalen mit Schmelzpunkt von >
1000 °C.

Ausführung:
Die Rohrschale ist entweder formschlüssig in die
Kernbohrung einzupressen oder bei verbleibenden
Restfugen bzw. im Durchbruch vollständig einzumörteln
(Mörtel MG II, IIa, III). Fugen bis zu einer Breite von
ca. 2 mm werden mit vollflächig auf die Schale
aufgebrachten Kleber abgedichtet. Eine weiterführende
Dämmung mit der Dämmschale ist beidseitig der
Durchführung
anzubringen. Alle Rohrschalen sind mit verzinktem
Bindedraht, 6 Windungen pro lfd. Meter, auf dem Rohr zu
befestigen.

Der Einbau mit "Null-Abstand" zwischen den Rohrschalen
im Durchführungsbereich ist abhängig von den
eingesetzten Produkten und dem entsprechenden
Prüfzeugnis zulässig.

Die Ausführung muss gemäß ABP Nr. P-3725/4130-MPA BS
erfolgen. Die ordnungsgemäße
Ausführung ist vom Unternehmer nach Abschluss der
Arbeiten durch eine
Übereinstimmungserklärung zu bescheinigen.

Baustoffklasse:  A nach DIN 4102
Schmelzpunkt:  > 1000 ° C nach DIN 4102
Rohdichte:  > 150 kg/m³
Wärmeleitfähigkeit: 0,035 W/(mK)

einschl. weiterführenden Rohrdämmung in der
erforderlichen Länge

Fabrikat des Bieters:  '....................'
Typ des Bieters:  '....................'

**1.7.18 Rohrschott für Edelstahlrohr DN 12/15**
Rohrschott  für Edelstahlrohr DN 12/15
ansonsten wie zuvor beschrieben,
Menge: 7,000 St

**1.7.19 Rohrschott für Edelstahlrohr bis DN 20**
Rohrschott  für Edelstahlrohr bis DN 20
ansonsten wie zuvor beschrieben,
Menge: 3,000 St

**1.7.20 Rohrschott für Edelstahlrohr bis DN 25**
Rohrschott  für Edelstahlrohr bis DN 25
ansonsten wie zuvor beschrieben,
Menge: 1,000 St

**1.7.21 Rohrschott für Edelstahlrohr bis DN 32**
Rohrschott  für Edelstahlrohr bis DN 32
ansonsten wie zuvor beschrieben,
Menge: 1,000 St

**1.7.22 Rohrschott für Edelstahlrohr bis DN 40**
Rohrschott  für Edelstahlrohr bis DN 40
ansonsten wie zuvor beschrieben,
Menge: 5,000 St

#### Untertitel 1.8 KGR 413 Gasinstallation

*Hinweis*
Sämtliche Positionen beinhalten liefern und montieren,
es sei denn, es wird ausdrücklich in der Beschreibung
auf etwas anderes verwiesen.

**1.8.1 Gaskugelhahn DN15**
Gaskugelhahn DN15
Werkstoff: Messing
Anschluss: 1/2"

liefern und montieren
Menge: 2,000 St

**1.8.2 Gewinderohr DN 15**
Gewinderohr DN 15
sonst wie vor
Menge: 8,000 m

**1.8.3 Bogen 90° DN 15**
Bogen 90° DN 55
sonst wie vor
Menge: 6,000 St

**1.8.4 Gasleitung mit Anstrich "Gelb" versehen,**
Gasleitung mit Anstrich "Gelb" versehen,
Deckender nicht leicht zu entfernender Anstrich
bis 15 lfdm.
Menge: 1,000 psch

#### Untertitel 1.9 KGR 419 Sonstiges

*Hinweis*
Sämtliche Positionen beinhalten liefern und montieren,
es sei denn, es wird ausdrücklich in der Beschreibung
auf etwas anderes verwiesen.

**1.9.1 Profilstahlkonstruktion als Sonderbefestigung**
Profilstahlkonstruktion als Sonderbefestigung
für Stütz-, Hänge- und Tragkonstruktion einschl.
Befestigungsmaterial, feuerverzinkt, einschl.
statischem Nachweis, Abrechnung nach Einheitsgewichten
Menge: 100,000 kg

**1.9.2 Spülen der Rohrleitungen**
Spülen der Rohrleitungen
intermittierendes Spülen unter Druck mittels eines
Luft- Wassergemisches entsprechend DIN 1988, TWVO und
DVGW Arbeitsblatt W 291 einschließlich aller
Nebenarbeiten.
durchführen
Menge: 1,000 psch

**1.9.3 Druckprobe von Rohrleitungsabschnitten**
Druckprobe von Rohrleitungsabschnitten
im zuvor beschriebenen Rohrnetz mit Wasser mittels
Druckschreiber, mit Abnahmebescheinigung. Alle
Rohrleitungsabschnitte sind vor der Druckprobe sowie
der Abnahme sorgfältig mit Wasser zu Spülen. Sämtliches
Wasser ist nach der Druckprobe aus der Anlage zu
entleeren. Die Siebe der Schmutzfänger sind nach der
Druckprobe zu reinigen.

Über das Spülen und die Druckprobe ist ein Protokoll zu
erstellen und von der Bauleitung abzeichnen zu lassen.
Menge: 1,000 St

**1.9.4 Trinkwasseranalyse für das Trinkwasser Kalt**
Trinkwasseranalyse für das Trinkwasser Kalt
1 Stück  entspricht einer Probenahmestelle
gemäß aktuell gültiger Trinkwasserverordnung auf
physikalische und
chemische Eigenschaften des Trinkwassers einschließlich
Laborbericht, Dokumentation.
Die Abgabe des Laborberichtes ist Voraussetzung für die
Bauabnahme. Sollte durch eine verspätete Abgabe der
Fertigstellungstermin des Gebäudes gefährdet werden,
gehen die entstehenden Kosten an den AN über.
Menge: 6,000 St

**1.9.5 Trinkwasseranalyse für das Trinkwasser Warm**
Trinkwasseranalyse für das Trinkwasser Warm
1 Stück  entspricht einer Probenahmestelle
gemäß aktuell gültiger Trinkwasserverordnung auf
physikalische und
chemische Eigenschaften des Trinkwassers einschließlich
Laborbericht, Dokumentation.
Die Abgabe des Laborberichtes ist Voraussetzung für die
Bauabnahme. Sollte durch eine verspätete Abgabe der
Fertigstellungstermin des Gebäudes gefährdet werden,
gehen die entstehenden Kosten an den AN über.
Menge: 6,000 St

**1.9.6 Kennzeichnung der Leitungsnetze**
Kennzeichnung der Leitungsnetze
gem. DIN 2403, 2404 und VDI 3803, mit Farbgebung
entsprechend dem geförderten Medium,
Angabe des Mediennamens und Anzeige der
Durchflussrichtung, als Klebefolie
alle 8 m

liefern und montieren
Menge: 1,000 psch

### Titel 2 KGR 420 Heizungsinstallationen

#### Untertitel 2.1 KGR 421 Wärmerzeugung

*Hinweis*
Sämtliche Positionen beinhalten liefern und montieren,
es sei denn, es wird ausdrücklich in der Beschreibung
auf etwas anderes verwiesen.

Bei Deckenmontage erfolgt die Befestigung an
Spannbetondecken. Es sind geeignete Befestigungssysteme
und -materialien zu verwenden.

**2.1.1 Anschluss DN 50 an Heizkreis DN 65**
Anschluss DN 50 an Heizkreis DN 65 herstellen,
Vorlauf + Rücklauf
einschl. Trennen der vorhandenen Leitungen, aller
Form- und
Verbindungsstücke sowie Dichtmaterial
GGf. sind vorhandene Komponenten zu demontieren und im
Zuge der Einbindung zu montieren.
Dämmungen sind schonend zu entfernen und wieder
anzubringen.
Menge: 1,000 St

**2.1.2 Anschluss DN 15 an Heizkreis DN 25**
Anschluss DN 15 an Heizkreis DN 25 herstellen,
Vorlauf + Rücklauf
einschl. Trennen der vorhandenen Leitungen, aller
Form- und
Verbindungsstücke sowie Dichtmaterial
GGf. sind vorhandene Komponenten zu demontieren und im
Zuge der Einbindung zu montieren.
Dämmungen sind schonend zu entfernen und wieder
anzubringen.
Menge: 1,000 St

**2.1.3 Druckhaltung MAG N 140**
Druckhaltung MAG N 140
bestehend aus:
Membrandruckausdehnungsgefäß, 6 bar
zul. Vorlauft. Vers.-Anlage: 120 °C
zul. Betriebst. Membrane : 70 °C
zul. Betriebsüberdruck :  6 bar
Nennvolumen:  140 l
Nutzvolumen:  126 l
Systemanschluss:  R 1
Membranausdehnungsgefäss für geschlossene Heizungs- und
Kühlwasseranlagen, gebaut nach DIN EN 13831, Zulassung
gemäß EU -Druckgeräterichtlinie
97/23/EG.
-Fußkonstruktion zur Befestigung ab 35 Liter
-außen beschichtet
-Membran nicht tauschbar

1 STK Kappenventil R 1 x 1
Mit einer gegen unbeabsichtigtes Schließen gesicherten
Absperrung und einer Entleerung, gemäß DIN EN 12828
zul. Betriebsdruck :  PN 10
zul. Betriebstemperatur :  120 °C

Fabrikat des Bieters:  '....................'
Typ des Bieters:  '....................'

liefern  und montieren
Menge: 1,000 St

**2.1.4 Schnell-/Großentlüfter**
Schnell-/Großentlüfter
automatisch, für die permanente Ableitung von Gasblasen
aus entsprechend hierfür im
Hydraulik-/Rohrleitungssystem vorgesehenen Hochpunkten
oder Sammelstellen

Typ:  1/2
Gehäusewerkstoff:  Messing
Systemanschluss:  Rp 1/2
max. Betriebsüberdruck :  10 bar
max. Betriebstemperatur :  110 °C
Höhe:  112 mm
Durchmesser:  65 mm

Fabrikat des Bieters:  '....................'
Typ des Bieters:  '....................'

liefern  und montieren
Menge: 2,000 St

**2.1.5 Sicherheitsventil 2,5 bar**
Sicherheitsventil 2,5 bar
für Wärmeerzeuger, gemäß TRD 721, Kennbuchstabe H

Eintrittsnennweite:  G 1/2
Austrittsnennweite:  G 3/4
Ansprechdruck:  2,5 bar

Fabrikat des Bieters:  '....................'
Typ des Bieters:  '....................'

liefern  und montieren
Menge: 1,000 St

*Hinweis*
Alle Apparate, Armaturen etc. sind einschl. passender
Übergänge zu dem Rohrmaterial, wie Verschraubungen oder
GSD auch ohne Einzelnennung anzubieten. Der Anschluss
an das Rohr gehört ebenfalls zu den einzukalkulierenden
Leistungen.
Des Weiteren sind die Armaturen mit Isolierkappen auch
ohne Einzelnennung auszuführen und zu kalkulieren. Die
Ausführung der Dämmschale richtet sich in der Qualität
an der Rohrisolierung (sowohl in der
Oberflächengestaltung und auch in der Materialwahl).
Eine separate Vergütung erfolgt nicht.

*Hinweis*
Absperreinrichtung / Klappen
bis DN 25: Kugelhahn aus Rotguß mit verlängertem Griff,
ab DN 32: Zwischenbau-Absperrklappen
Gehäuse aus GGG40 mit Zentrieraugen und Rasthebel,
wartungsfrei-weichdichtend, serienmäßig mit
Isolierkappe mit Taupunktsperre, Dichtung EPDM mit
DIN-DVGW-Zulassung, PN16,

Kugelhahn:
Fabrikat des Bieters:  '....................'
Typ des Bieters:  '....................'

Klappe:
Fabrikat des Bieters:  '....................'
Typ des Bieters:  '....................'

**2.1.6 Absperreinrichtung DN 15 wie zuvor beschrieben**
Menge: 8,000 St

**2.1.7 Absperreinrichtung DN 20 wie zuvor beschrieben**
Menge: 8,000 St

**2.1.8 Absperreinrichtung DN 25 wie zuvor beschrieben**
Menge: 2,000 St

**2.1.9 Absperreinrichtung DN 50 wie zuvor beschrieben**
Menge: 4,000 St

*Hinweis*
Schmutzfänger
Gehäuse aus Rotguß, Sieb aus Niro, Stopfen aus Messing.
Bis einschl. DN50 Muffenanschluss, darüber
Flanschenanschluss
mit Isolierkappe mit Taupunktsperre

Fabrikat des Bieters:  '....................'
Typ des Bieters:  '....................'

**2.1.10 Schmutzfänger DN 50 wie zuvor beschrieben**
Menge: 1,000 St

*Hinweis*
Rückschlagventil/Rückflussverhinderer
bis DN50: Muffenausführung aus Messing PN16,
ab DN65: Flanschen-Rückflussverhinderer aus GG25, PN6,
mit Isolierkappe mit Taupunktsperre

Fabrikat des Bieters:  '....................'
Typ des Bieters:  '....................'

**2.1.11 Rückschlagventil DN 50 wie zuvor beschrieben**
Menge: 2,000 St

**2.1.12 Maschinenthermometer gerade**
Maschinenthermometer gerade
1/2" x 160 mm, Oberteil 120 x 100 mm, 0...120°,

Oberteil
Aluminium, V-förmig, glatt poliert,
messingfarben eloxiert.
Zahlen des Meßbereiches auf der
rechten Skalenwange unter der
Eloxalschicht schwarz aufgedruckt.
Mittels Kontermutter aus Messing
(SW22) verstellbar, dadurch in jeder
Blickrichtung ablesbar.

Glaseinsatz (Kapillare)
Prismatische Kapillare in Stabform
aus Glasvollmaterial, Ø 6 mm.
Teilstriche der Kapillare schwarz
eingebrannt, dadurch absolut beständig.
Hauptteilstriche, die mit den im
Gehäuse eingedruckten Zahlen
übereinstimmen, besonders stark
und markant ausgeführt.
Thermometrische Füllung
In Standardausführung von 60 bis
+200°C benetzende Flüssigkeit blau.

Tauchrohr
Messing, Ø 10 mm, mit festem Gewinde G½A.
Anzeigegenauigkeit DIN 16195
Anzeigebereiche °C:  0/100,
Anschlußlage: gerade
Tauchrohrlängen mm: 40, 63, 100, 160 einschl.
Einschweissmuffe
Menge: 2,000 St

**2.1.13 sonst wie vor, jedoch winkelig 90°**
Menge: 1,000 St

**2.1.14 Röhrenfeder-Manometer**
Röhrenfeder-Manometer
Ausführung Klasse 1,6,
Gehäuse-Durchmesser 80 mm,
mit roten Markenzeiger,
Anschluss DN15,
6 bar,
komplett mit Manometerventil DN15
Menge: 2,000 St

**2.1.15 IA-Übergang mit 1/2" für Tauchhülsen, Manometer, Thermometer, 1/2"**
IA-Übergang mit 1/2" für Tauchhülsen, Manometer,
Thermometer, 1/2"
liefern und gemäß Planung ( Heizung/MSR bzw. GLT )
Länge bis 5 cm
Menge: 5,000 St

**2.1.16 Umwälzpumpe Heizregister**
Umwälzpumpe Heizregister
mit 1-phasigem Naßläufermotor,
Leistungsanpassung durch 3 Drehzahlstufen,
Drehzahlstufen wählbar
über Stufenschalter, externer Motorschutz erforderlich
Pumpe und Motor bilden eine Einheit, d.h. wartungsfreie
Lagerschmierung durch das Fördermedium,
Wellenabdichtung nicht erforderlich
Folgende Eigenschaften zeichnen die Pumpe aus:
- Radiallager aus Keramik
- Axiallager aus Kohle
- Lagerplatte und Spaltrohrtopf aus nichtrostendem
Stahl
- Korrosionsbeständiges Laufrad, Komposit PES/PP
- Pumpengehäuse aus Nichtrostender Stahl
Die Pumpe ist mit einem 1-phasigen Motor ausgerüstet.
Dieser benötigt keinen weiteren, externen Motorschutz.

Technische Daten:
max. tatsächlicher Förderstrom: 1700 l/h
max. tatsächliche Förderhöhe: 95 mbar
Temperaturklasse: 110
Prüfkennzeichen auf dem Typenschild: EAC

Werkstoffe:
Pumpengehäuse: Grauguß, EN-JL-1030, ASTM 30B
Laufrad: PES mit 30 % Glasfaseranteil
Installation:
Umgebungstemperatur: 0 .. 40 °C
Max. Betriebsdruck: 10 bar
Nennweite: G 1 1/2
Nenndruck (bar): PN 10
Einbaulänge: 180 mm

Elektrische Daten:
Leistungsaufnahme P1 bei Drehzahlstufe 1: 25 W
Leistungsaufnahme P1 bei Drehzahlstufe 2: 35 W
Leistungsaufnahme P1 bei Drehzahlstufe 3: 45 W
Netzfrequenz: 50 Hz
Bemessungsspannung: 1 x 230 V
Strom bei Drehzahlstufe 1: 0.12 A
Strom bei Drehzahlstufe 2: 0.16 A
Stromaufnahme Drehzahlstufe 3: 0.2 A
Größe des Betriebskondensators: 1.5 µF
Schutzart (gemäß IEC 34-5): IP44
Wärmeklasse (IEC 85): F

einschl. Wärmeschutzisolierung mit Dämmung und
PVC-Folie

Fabrikat des Bieters:  '....................'
Typ des Bieters:  '....................'
Menge: 1,000 St

**2.1.17 Hocheffizienz-Nassläuferpumpe 4420 l/h**
Hocheffizienz-Nassläuferpumpe 4420 l/h
wie zuvor beschrieben, jedoch

Technische Daten:
Tatsächlicher Förderstrom der Pumpe: 4420 l/h
Tatsächliche Förderhöhe der Pumpe: 0.513 bar
Nennweite: DN 32
Nenndruck: PN 6/10
Einbaulänge: 220 mm

Elektrische Daten:
Leistungsaufnahme P1: 9 .. 171 W
Netzfrequenz: 50 / 60 Hz
Bemessungsspannung: 1 x 230 V
Maximale Stromaufnahme: 0.09 .. 1.47 A

Fabrikat des Bieters:  '....................'
Typ des Bieters:  '....................'
Menge: 1,000 St

**2.1.18 Dreiwege-Verteil- und Mischventil DN 50**
Dreiwege-Verteil- und Mischventil DN 50
wie zuvor beschrieben, jedoch

kvs-Wert: 10
Nennweite: DN 50
Menge: 1,000 St

**2.1.19 Anschluss an Heizregister herstellen, DN 15-20**
Anschluss an Heizregister herstellen, DN 15-20
sowie bauseitige Verbraucher
Vorlauf + Rücklauf
einschl. aller Form- und Verbindungsstücke sowie
Dichtmaterial
Menge: 1,000 St

#### Untertitel 2.2 KGR 422 Rohrleitungen und Zubehör

*Hinweis*
Sämtliche Positionen beinhalten liefern und montieren,
es sei denn, es wird ausdrücklich in der Beschreibung
auf etwas anderes verwiesen.

Bei Deckenmontage erfolgt die Befestigung an
Spannbetondecken. Es sind geeignete Befestigungssysteme
und -materialien zu verwenden.

*Hinweis*
Edelstahl Heizung
Edelstahl Rohrleitungssystem in den Abmessungen d = 12
bis 108 mm aus nichtrostendem Cr-Ni-Mo Stahl, Werkstoff
Nr.: 1.4401 nach DIN EN 10088.
Systemprüfzeichen vom DVGW: DW-8501AT2552 für
Trinkwasserinstallationssysteme nach DIN EN 806,
DIN1988, geprüft nach DVGW Arbeitsblatt W 534: Ausgabe
Mai 2004 mit dem Nachweis "undicht im unverpressten
Zustand",
herstellen mit Systemkomponenten:
erhöhter Molybdängehalt von mindestens 2,2%,
mit zusätzlich innen geglätteter Schweißnaht,
lösungsgeglüht und blankgeglüht zur Erhöhung der
Korrosionssicherheit,
frei von lackbenetzungsstörenden Substanzen (LABS-frei
bzw.silikonfrei), biegbar, Rohrenden hygienisch
verschlossen,
Rohrlänge 6 m.

Edelstahl Pressfittings d = 12 bis 54 mm,
aus Cr-Ni-Mo-Stahl, Werkstoff Nr.:1.4401 mit
Pressindikator, hygieneunterstützendem
Verschlussstopfen und Konturdichtringen aus
Butylkautschuk (CIIR), schwarz.
Der Dichtring erfüllt alle Hygieneanforderungen wie
z.B. KTW-Empfehlung BGA und DVGW W 270. Die Fittings
sind zur Verbesserung der Korrosionsbeständigkeit
lösungsgeglüht und blankgeglüht.

Die Rohre, Fittings und Dichtungen sind zugelassen für
die Desinfektion von Trinkwasser, gemäß der Liste der
Aufbereitungsstoffe und Desinfektionsverfahren lt.
aktueller Trinkwasserverordnung
Typ: Edelstahl
Die Verarbeitung und Verlegung ist nach DIN EN
806,DINEN 1717 und nationalen Ergänzungsnormen der DIN
1988,den herstellerspezifischen Vorschriften sowie der
Einhaltung einschlägiger Normen durchzuführen.
Die herstellerspezifischen Eigenschaften sind durch
einen Nachweis zu bestätigen.
Dichtheitsprüfung nach zum Zeitpunkt der Abnahmen
gültigem ZVSHK-Merkblatt.
Spülen nach DIN EN 806-4 bzw. zum Zeitpunkt der
Abnahmen gültigem ZVSHK-Merkblatt.

Verlegung in Gebäuden,  Montagehöhe bis 4,00 m.

Rohrleitung liefern und komplett montieren in den
nachfolgend genannten Dimensionen,
einschl. Verbindungsstücke aller Art und Nennweite,
soweit nicht in den nachfolgenden Pos. aufgeführt,
Zuschlag für Rohrhalterungen, Schellen, Dübel, Klebe-,
Preß- sowie Löt- und Dichtmaterial,
Befestigungsmaterial aller Art und Nennweite ist
einzukalkulieren

Fabrikat des Bieters:  '....................'
Typ des Bieters:  '....................'

**2.2.1 wie vor beschrieben Edelstahlrohr DN 12**
wie vor beschrieben Edelstahlrohr DN 12
15 x 1,0 mm
Menge: 1,000 m

**2.2.2 wie vor beschrieben Edelstahlrohr DN 15**
wie vor beschrieben Edelstahlrohr DN 15
18 x 1,0 mm
Menge: 600,000 m

**2.2.3 wie vor beschrieben Edelstahlrohr DN 20**
wie vor beschrieben Edelstahlrohr DN 20
22 x 1,2 mm
Menge: 120,000 m

**2.2.4 wie vor beschrieben Edelstahlrohr DN 25**
wie vor beschrieben Edelstahlrohr DN 25
28 x 1,2 mm
Menge: 80,000 m

**2.2.5 wie vor beschrieben Edelstahlrohr DN 32**
wie vor beschrieben Edelstahlrohr DN 32
35 x 1,5 mm
Menge: 75,000 m

**2.2.6 wie vor beschrieben Edelstahlrohr DN 40**
wie vor beschrieben Edelstahlrohr DN 40
42 x 1,5 mm
Menge: 95,000 m

**2.2.7 wie vor beschrieben Edelstahlrohr DN 50**
wie vor beschrieben Edelstahlrohr DN 50
54 x 1,5 mm
Menge: 115,000 m

**2.2.8 Bogen DN 15,in allen Gradzahlen und Konfigurationen,**
Bogen DN 15,in  allen Gradzahlen und Konfigurationen,
auch Wandanschlussbögen
Menge: 260,000 St

**2.2.9 Bogen DN 20,in allen Gradzahlen und Konfigurationen**
Menge: 35,000 St

**2.2.10 Bogen DN 25,in allen Gradzahlen und Konfigurationen**
Menge: 12,000 St

**2.2.11 Bogen DN 32,in allen Gradzahlen und Konfigurationen**
Menge: 4,000 St

**2.2.12 Bogen DN 40,in allen Gradzahlen und Konfigurationen**
Menge: 4,000 St

**2.2.13 Bogen DN 50,in allen Gradzahlen und Konfigurationen**
Menge: 20,000 St

**2.2.14 T-Stück DN 15,**
T-Stück DN 15,
in allen Abzweigdimensionen, auch reduziert, auch
Gewindeabgänge
Menge: 50,000 St

**2.2.15 T-Stück DN 20,**
T-Stück DN 20,
in allen Abzweigdimensionen, auch reduziert, auch
Gewindeabgänge
Menge: 18,000 St

**2.2.16 T-Stück DN 25,**
T-Stück DN 25,
in allen Abzweigdimensionen, auch reduziert, auch
Gewindeabgänge
Menge: 6,000 St

**2.2.17 T-Stück DN 32,**
T-Stück DN 32,
in allen Abzweigdimensionen, auch reduziert, auch
Gewindeabgänge
Menge: 8,000 St

**2.2.18 T-Stück DN 40,**
T-Stück DN 40,
in allen Abzweigdimensionen, auch reduziert, auch
Gewindeabgänge
Menge: 10,000 St

**2.2.19 T-Stück DN 50,**
T-Stück DN 50,
in allen Abzweigdimensionen, auch reduziert, auch
Gewindeabgänge
Menge: 6,000 St

**2.2.20 Rohrreduzierung, DN 15, auf alle kleineren Dimensionen**
Menge: 10,000 St

**2.2.21 Rohrreduzierung, DN 20, auf alle kleineren Dimensionen**
Menge: 10,000 St

**2.2.22 Rohrreduzierung, DN 25 auf alle kleineren Dimensionen**
Menge: 5,000 St

**2.2.23 Rohrreduzierung, DN 32, auf alle kleineren Dimensionen**
Menge: 5,000 St

**2.2.24 Rohrreduzierung, DN 40, auf alle kleineren Dimensionen**
Menge: 1,000 St

**2.2.25 Rohrreduzierung, DN 50, auf alle kleineren Dimensionen**
Menge: 1,000 St

**2.2.26 Rohrmuffe, DN 15**
Menge: 55,000 St

**2.2.27 Rohrmuffe, DN 20**
Menge: 10,000 St

**2.2.28 Rohrmuffe, DN 25**
Menge: 8,000 St

**2.2.29 Rohrmuffe, DN 32**
Menge: 8,000 St

**2.2.30 Rohrmuffe, DN 40**
Menge: 8,000 St

**2.2.31 Rohrmuffe, DN 50**
Menge: 10,000 St

**2.2.32 Übergang auf Gewinde DN 15**
Menge: 5,000 St

**2.2.33 Übergang auf Gewinde, DN 20**
Menge: 5,000 St

**2.2.34 Übergang auf Gewinde, DN 25**
Menge: 2,000 St

**2.2.35 Übergang auf Gewinde, DN 32**
Menge: 2,000 St

**2.2.36 Übergang auf Gewinde, DN 40**
Menge: 1,000 St

**2.2.37 Übergang auf Gewinde, DN 50**
Menge: 1,000 St

*Hinweis*
Rohrsystem aus mehrschichtigem Metallverbundrohr
in Rolle oder Stange, in den Abmessungen d 16 - 75 mm
mit DVGW,
Systemprüfzeichen für die Trinkwasserinstallation nach
DIN 1988, geprüft nach DVGW Arbeitsblatt W 534: Ausgabe
Mai 2004 mit dem Nachweis der Zwangsundichtheit in
unverpresstem Zustand.
Rohre Fittings und Dichtungen sind zugelassen für die
Desinfektion von Trinkwasser lt. §11 der aktuellen
Trinkwasserverordnung, gemäß der Liste der
Aufbereitungsstoffe und Desinfektionsverfahren  nach
§11 der aktuellen Trinkwasserverordnung.
Systemkomponenten:
Metallverbundrohr d 16 - 75 mm,
medienführendes Rohr  aus vernetztem Polyethylen, PE-
Xb, Tragrohr aus Aluminium, stumpf verschweißt, äußere
Schutzschicht aus Polyethylen PE-HD, UV-stabilisiert,
längskraftschlüssige Verbindung durch direktes
Verpressen des Rohres auf dem Fitting ohne Hülse,
Fittings:
PVDF-Fittings bzw. Rotguss- Fittings, (Rg, DIN 50930
T6) bei Fittings mit Gewindeanschluss. Der Dichtring
aus EPDM erfüllt alle Hygieneanforderungen wie z.B.
BGA, KTW-Empfehlung und DVGW W270.
Die Verarbeitung und Verlegung ist nach DIN 1988-300,
den herstellerspezifischen Vorschriften sowie
der einschlägigen Normen durchzuführen.
Die Dichtheitsprüfung und Spülung erfolgt nach DIN
1988, Teil 2 oder ZVSHK Merkblatt.
Bei wasserseitigem Anschluss an alle  Montageelemente
und Installationsbausteine erfolgt dies
grundsätzlich durch systemkonforme Fittings.

Rohrleitung liefern und komplett montieren in den
nachfolgend genannten Dimensionen,
einschl. Form- und Verbindungsstücke aller Art und
Nennweite, soweit nicht in den nachfolgenden Pos.
aufgeführt, Hahnverlängerungen, Zuschlag für
Rohrhalterungen, GIS-Schellen, Schellen, Dübel, Klebe-,
Preß- sowie Löt- und Dichtmaterial,
Befestigungsmaterial aller Art und Nennweite ist
einzukalkulieren.

Verlegung in Gebäuden,  Montagehöhe bis 4 m.

Rohrleitung liefern und montieren in den Abmessungen:

Fabrikat der Planung: Geberit
oder gleichwertig

Fabrikat des Bieters:  '....................'
Typ des Bieters:  '....................'

**2.2.38 wie vor beschrieben Verbundrohr 20 x 2,0 mm**
wie vor beschrieben Verbundrohr 20 x 2,0 mm

liefern und montieren
Menge: 5,000 m

**2.2.39 wie vor beschrieben Verbundrohr 26 x 2 mmmm**
wie vor beschrieben Verbundrohr 26 x 2 mmmm

liefern und montieren
Menge: 5,000 m

**2.2.40 Bogen DN 15,in allen Gradzahlen und Konfigurationen,**
Bogen DN 15,in  allen Gradzahlen und Konfigurationen,
auch Wandanschlussbögen
Menge: 4,000 St

**2.2.41 Bogen DN 20,in allen Gradzahlen und Konfigurationen**
Menge: 2,000 St

**2.2.42 T-Stück DN 15,**
T-Stück DN 15,
in allen Abzweigdimensionen, auch reduziert, auch
Gewindeabgänge
Menge: 2,000 St

**2.2.43 T-Stück DN 20,**
T-Stück DN 20,
in allen Abzweigdimensionen, auch reduziert, auch
Gewindeabgänge
Menge: 2,000 St

*Hinweis*
Alle Apparate, Armaturen etc. sind einschl. passender
Übergänge zu dem Rohrmaterial, wie Verschraubungen oder
GSD auch ohne Einzelnennung anzubieten. Der Anschluss
an das Rohr gehört ebenfalls zu den einzukalkulierenden
Leistungen.
Des Weiteren sind die Armaturen mit Isolierkappen auch
ohne Einzelnennung auszuführen und zu kalkulieren. Die
Ausführung der Dämmschale richtet sich in der Qualität
an der Rohrisolierung (sowohl in der
Oberflächengestaltung und auch in der Materialwahl).
Eine separate Vergütung erfolgt nicht.

*Hinweis*
Strangregulierventil
mit Muffengewinde nach EN 10226
Strangregulierventil PN 25 (Wasser pH-Wert 6,5 -10)
(DN 65: PN 16 )mit Muffengewinde nach EN 10226, nicht
für Dampf.
Farbliche Kennzeichnung von Vor- und Rücklauf (außer DN
65) in Schrägsitzausführung mit gesicherter, jederzeit
kontrollierbarer und stufenloser Feinstvoreinstellung;

Ablesbarkeit der Voreinstellung in Abhängigkeit von der
Handrad
stellung, Ventilgehäuse und Kopfstück aus Rotguss Rg 5,
Kegel und Spindel aus entzinkungsbeständigem Messing
(Ms-EZB), Kegel mit Dichtung aus PTFE,
wartungsfreie Spindelabdichtung durch doppelten O-Ring,
alle
Funktionselemente auf der Handradseite, Messventil und
Entleerungskugelhahn untereinander austauschbar,
Montage im Vor-und Rücklauf. DN 15 bis DN 32 vom DVGW,
DN 10 bis DN 50 vom WRAS geprüft und registriert.

Technische Daten:
max. Betriebstemperatur ts: 150 °C (Pressanschluss: 120
°C)
min. Betriebstemperatur ts: -20 °C
max. Betriebsdruck ps: 25 bar (PN 25)
(Muffengewinde, DN 10-DN 50)
max. Betriebsdruck ps: 16 bar (PN 16)
(Pressanschluss, DN 65)
beiderseits Muffengewinde nach EN 10226
mit montiertem Zubehör-Set 3 = 1 Messventil G1/4
und 1 F+E-Kugelhahn G

einschl. Dämmschale entsprechend der Qualität der
Rohrisolierung (sowohl in der Oberflächengestaltung und
auch in der Materialwahl)

Fabrikat des Bieters:  '....................'
Typ des Bieters:  '....................'

liefern  und montieren

**2.2.44 Strangregulierventil DN 20 wie zuvor beschrieben**
Strangregulierventil DN 20 wie zuvor beschrieben
liefern und montieren
Menge: 1,000 St

**2.2.45 Strangregulierventil DN 25 wie zuvor beschrieben**
Strangregulierventil DN 25 wie zuvor beschrieben
liefern und montieren
Menge: 1,000 St

*Hinweis*
Strangabsperrventil,
mit Blindstopfen, Rotguss
in Schrägsitzausführung ohne Voreinstellung.
Baumaßgleich mit entsprechendem Strangregulierventil.
Alle Funktionselemente auf der Handradseite,
Einbaumöglichkeit für Meßventil und
Entleerungskugelhahn.
Montage im Vor- und Rücklauf möglich.

Gehäuse aus Rotguss.
Spindel und Kegel aus entzinkungsbeständigem Messing
(Ms-EZB). Kegel mit PTFE-Dichtung. Wartungsfreie
Spindelabdichtung durch doppelten O-Ring.
Beiderseits Muffengewinde EN 10226
Material: Rotguss
Oberfläche: roh
max. Betriebsdruck: PN 25
max. Betriebstemperatur: 150 °C
einschl. Dämmschale entsprechend der Qualität der
Rohrisolierung (sowohl in der Oberflächengestaltung und
auch in der Materialwahl)

Fabrikat des Bieters:  '....................'
Typ des Bieters:  '....................'

liefern  und montieren

**2.2.46 Strangabsperrventil DN 20 wie zuvor beschrieben**
Strangabsperrventil DN 20 wie zuvor beschrieben
liefern und montieren
Menge: 1,000 St

**2.2.47 Strangabsperrventil DN 25 wie zuvor beschrieben**
Strangabsperrventil DN 25 wie zuvor beschrieben
liefern und montieren
Menge: 1,000 St

**2.2.48 KFE-Kugelhahn DN15/1/2" AG**
KFE-Kugelhahn DN15/1/2" AG
mit Verschlusskappe, Messing
Nennweite DN : 15
Anschlussgewinde:1/2" AG
Zum Füllen und Entleeren von Heizungssystemen,
Heizkesseln, Radiatoren und
Rohrleitungen.
Einsatzgebiet für Wasser und nichtaggressive Medien bis
PN 16 und 120 C.
Gehäuse aus Messing mit selbstdichtendem Außengewinde,
Kontermutter und
Griff mit Anschlag.
mit Verschlußkappe

Fabrikat des Bieters:  '....................'
Typ des Bieters:  '....................'

liefern  und montieren
Menge: 6,000 St

**2.2.49 Demontage und Sicherung/Einlagerung Klima Splitgerät**
Demontage und Sicherung/Einlagerung eines Klima
Splitgerätes

Samsung AR09TXHZAWKX-T Airise Außengerät
Dämpfungssockel GDS 400, 95x190x400 mm
Entleerung (Evakuierung) entsprechend den gesetzlichen
Bestimmungen in eine Spezialdruckflasche für
Kältemittel und
Einlagerung zur späteren Wiederbefüllung.

Trennung der Anschlüsse Kupfer-Kälterohr ¼" x 3/8"+9
mmIso
Sicherung der Rohrleitungen gegen Beschädigung und
Verschmutzung.
Menge: 1,000 psch

**2.2.50 Verlängerung Kälteleitung Serverkühlung**
Kupfer-Kälterohr 1/4"x3/8"
9 mm Isolierung, 0,8mm+0,8mm, B/CL-s1-d0
inkl. Form- und Verbindungstücke
Menge: 1,000 psch

**2.2.51 Inbetriebnahme Klima Splitgerät**
Inbetriebnahme des Klima Splitgerätes
Samsung AR09TXHZAWKX-T Airise Außengerät
und Innengerät im Serverraum 1.OG
Fachgerechte Befüllung der Anlage mit dem
entsprechenden
Kältemittel und Inbetriebnahme.
Menge: 1,000 psch

#### Untertitel 2.3 KGR 422 Wärme-, Schalldämmung und Brandschutz

*Hinweis*
Sämtliche Positionen beinhalten liefern und montieren,
es sei denn, es wird ausdrücklich in der Beschreibung
auf etwas anderes verwiesen.

*Hinweis*
Schlauchisolierung 50%,
gemäß GEG

PE Isolierschlauch aus zylindrisch extrudiertem,
geschlossenenzelligem Polyethylen Weichschaum
angeschlitzt,
diffusionsbremsende Materialstruktur
Wärmeleitzahl-Rechenwert:
gemäß DIN 52613 (0,040 W/mK)
Temperatureinsatzbereich: bis 90 Grad
Mitteltemperatur: 10 Grad (0,035 W/mK),
40 Grad (0,039 W/mK)
Baustoffklasse: DIN-EN 4102, B 1
allgemeine bauaufsichtliche Zulassung:

Fabrikat des Bieters:  '....................'
Typ des Bieters:  '....................'

**2.3.1 Schlauchisolierung für Edelstahl DN 15, 50%**
Schlauchisolierung für Edelstahl DN 15, 50%
ansonsten wie zuvor beschrieben
Menge: 190,000 m

**2.3.2 Schlauchisolierung für Edelstahl DN 20, 50%**
Schlauchisolierung für Edelstahl DN 20, 50%
ansonsten wie zuvor beschrieben
Menge: 10,000 m

*Hinweis*
Wärmedämmung in sichtbaren Bereichen
aus alukaschierter Mineralwolle
Sämtliche Heizwasserleitungen inklusive der Formteile
sind diffusionsdicht zu isolieren.
Material: alukaschierte Mineralfaser, mit
Kunststoffummantelung,
nach GEG.
Umrechnung der Dämmschichtdicken bei anderen
Wärmeleitfähigkeiten:
Die ausgeschriebenen Dämmschicht-Ist-Dicken gelten nur
für Materialien mit einem Rechenwert der
Wärmeleitfähigkeit lR = 0,035 W/(mK). Bei Materialien
mit anderer Wärmeleitfähigkeit sind die Schichtdicken
umzurechnen (GEG)

Ausführung:
- Die Verarbeitung hat entsprechend den
Verarbeitungsanweisungen des Herstellers zu erfolgen
- Leitungen inklusiv. aller Bogen, Abzweige,
Befestigungspunkte, Armaturen, Abgänge, Stirnseiten
usw. dämmen.
- Alle Nähte sind mit dem vom Hersteller zugelassenen
Kleber fachgerecht zu schließen

Fabrikat des Bieters:  '....................'
Typ des Bieters:  '....................'

**2.3.3 Edelstahlrohr DN 12/15 100% dämmen**
Edelstahlrohr DN 12/15 100% dämmen
ansonsten wie zuvor beschrieben
Menge: 20,000 m

**2.3.4 Edelstahlrohr DN 50 100% dämmen**
Edelstahlrohr DN 50 100% dämmen
ansonsten wie zuvor beschrieben
Menge: 1,000 m

*Hinweis*
Wärmedämmung in Schächten/Decken

aus alukaschierter Mineralwolle
Sämtliche Heizwasserleitungen inklusive der Formteile
sind diffusionsdicht zu isolieren.
Material: alukaschierte Mineralfaser, nach GEG.

Umrechnung der Dämmschichtdicken bei anderen
Wärmeleitfähigkeiten:
Die ausgeschriebenen Dämmschicht-Ist-Dicken gelten nur
für Materialien mit einem Rechenwert der
Wärmeleitfähigkeit lR = 0,035 W/(mK).
Bei Materialien mit anderer Wärmeleitfähigkeit sind die
Dämmschichtdicken umzurechnen (GEG).

Ausführung:
- Die Verarbeitung hat entsprechend den
Verarbeitungsanweisungen des Herstellers zu erfolgen
- Leitungen inklusiv. aller Bogen, Abzweige,
Befestigungspunkte, Armaturen, Abgänge, Stirnseiten
usw. dämmen.
- Alle Nähte sind mit dem vom Hersteller zugelassenen
Kleber fachgerecht zu schließen.

Fabrikat des Bieters:  '....................'
Typ des Bieters:  '....................'

**2.3.5 Edelstahlrohr DN 12/15 100% dämmen**
Edelstahlrohr DN 12/15 100% dämmen
ansonsten wie zuvor beschrieben
Menge: 375,000 m

**2.3.6 Edelstahlrohr DN 20 100% dämmen**
Edelstahlrohr DN 20 100% dämmen
ansonsten wie zuvor beschrieben
Menge: 120,000 m

**2.3.7 Edelstahlrohr DN 25 100% dämmen**
Edelstahlrohr DN 25 100% dämmen
ansonsten wie zuvor beschrieben
Menge: 80,000 m

**2.3.8 Edelstahlrohr DN 32 100% dämmen**
Edelstahlrohr DN 32 100% dämmen
ansonsten wie zuvor beschrieben
Menge: 75,000 m

**2.3.9 Edelstahlrohr DN 40 100% dämmen**
Edelstahlrohr DN 40 100% dämmen
ansonsten wie zuvor beschrieben
Menge: 95,000 m

**2.3.10 Edelstahlrohr DN 50 100% dämmen**
Edelstahlrohr DN 50 100% dämmen
ansonsten wie zuvor beschrieben
Menge: 95,000 m

*Hinweis*
Rohrabschottung für brennbare und nichtbrennbare
Versorgungsleitungen in Decken oder in Wänden mit
Brandschutzanforderung Feuerwiderstandsfähige
Wand-/Deckendurchführung mit nichtbrennbaren
hochverdichteten Rohrschalen mit Schmelzpunkt von >
1000 °C.

Ausführung:
Die Rohrschale ist entweder formschlüssig in die
Kernbohrung einzupressen oder bei verbleibenden
Restfugen bzw. im Durchbruch vollständig einzumörteln
(Mörtel MG II, IIa, III). Fugen bis zu einer Breite von
ca. 2 mm werden mit vollflächig auf die Schale
aufgebrachten Kleber abgedichtet. Eine weiterführende
Dämmung mit der Dämmschale ist beidseitig der
Durchführung
anzubringen. Alle Rohrschalen sind mit verzinktem
Bindedraht, 6 Windungen pro lfd. Meter, auf dem Rohr zu
befestigen.

Der Einbau mit "Null-Abstand" zwischen den Rohrschalen
im Durchführungsbereich ist abhängig von den
eingesetzten Produkten und dem entsprechenden
Prüfzeugnis zulässig.

Die Ausführung muss gemäß ABP Nr. P-3725/4130-MPA BS
erfolgen. Die ordnungsgemäße
Ausführung ist vom Unternehmer nach Abschluss der
Arbeiten durch eine
Übereinstimmungserklärung zu bescheinigen.

Baustoffklasse:  A nach DIN 4102
Schmelzpunkt:  > 1000 ° C nach DIN 4102
Rohdichte:  > 150 kg/m³
Wärmeleitfähigkeit: 0,035 W/(mK)

einschl. weiterführenden Rohrdämmung in der
erforderlichen Länge

Fabrikat des Bieters:  '....................'
Typ des Bieters:  '....................'

**2.3.11 Rohrschott für Edelstahlrohr DN 12/15**
Rohrschott  für Edelstahlrohr DN 12/15
ansonsten wie zuvor beschrieben,
Menge: 20,000 St

**2.3.12 Rohrschott für Edelstahlrohr bis DN 20**
Rohrschott  für Edelstahlrohr bis DN 20
ansonsten wie zuvor beschrieben,
Menge: 8,000 St

**2.3.13 Rohrschott für Edelstahlrohr bis DN 25**
Rohrschott  für Edelstahlrohr bis DN 25
ansonsten wie zuvor beschrieben,
Menge: 2,000 St

**2.3.14 Rohrschott für Edelstahlrohr bis DN 32**
Rohrschott  für Edelstahlrohr bis DN 32
ansonsten wie zuvor beschrieben,
Menge: 4,000 St

**2.3.15 Rohrschott für Edelstahlrohr bis DN 40**
Rohrschott  für Edelstahlrohr bis DN 40
ansonsten wie zuvor beschrieben,
Menge: 4,000 St

**2.3.16 Rohrschott für Edelstahlrohr bis DN 50**
Rohrschott  für Edelstahlrohr bis DN 50
ansonsten wie zuvor beschrieben
Menge: 12,000 St

#### Untertitel 2.4 KGR 423 Raumheizflächen

*Hinweis*
Sämtliche Positionen beinhalten liefern und montieren,
es sei denn, es wird ausdrücklich in der Beschreibung
auf etwas anderes verwiesen.

*Hinweis*
Ventil-Profil Plattenheizkörper
aus Stahlblech gem. DIN EN 442.
Mit integriertem, verstellbarem Ventileinsatz. Der
kv-Wert ist
werksseitig voreingestellt und auf die Wärmeleistung
abgestimmt.
Betriebsdruck: max. 10 bar.
Medium: Heißwasser bis 110 Grad C.
Sickenteilung 33 1/3 mm. Übergreifende obere Abdeckung
und
geschlossene seitliche Blenden (Typ 11).
Befestigung: Befestigungslaschen. Inkl. auf System
abgeglichenes Bohrkonsolen-Set, welches die
Anforderungsklasse 2 gemäß der Richtlinie VDI 6036
erfüllt.
Montagefertig in baustellengerechter Schutzverpackung.
Anschlüsse:
2 x G 3/4" Außengewinde unten nach DIN EN 16313
3 x G 1/2" Innengewinde seitlich
Thermostatkopfgewinde: M 30 x 1,5 mm,
Schließmaß Ventileinsatz 11,8 mm
Blind- und Entlüftungsstopfen werksseitig
eingeschraubt.
Serienfarbe weiß (RAL 9016), gegen Aufpreis
Heizkörper-Farbkonzept möglich. Gegen Aufpreis
Korrosionsschutzbeschichtung für den Einsatz im
Sprühbereich
1 und 2 nach DIN 55900-2 verfügbar.
Lackierung: Zweischichtlackierung gem. DIN 55900,
Grundierung (ETL), Pulverbeschichtung (EPS),
emissionsfrei
auch im Heizbetrieb.
Wärmeleistungen gemäß DIN EN 442 ermittelt.
Die Bauausführung entspricht Anforderungen der GUV
(Typ 11

Heizkörperbeschreibung:
1. Ziffer:  ca. Höhe
2. Ziffer:  ca. Länge
3. Ziffer:  ca. Tiefe - Typ

Fabrikat: Kermi
Typ: therm-x2 Profil V o.glw.

Fabrikat des Bieters:  '....................'
Typ des Bieters:  '....................'

**2.4.1 Ventil-Profil-Plattenheizkörper 600/700/61-10**
Ventil-Plattenheizkörper 600/700/61-10
sonst wie vor beschrieben
Menge: 1,000 St

**2.4.2 Ventil-Profil-Plattenheizkörper 600/800/61-10**
Ventil-Plattenheizkörper 600/800/61-10
sonst wie vor beschrieben
Menge: 2,000 St

**2.4.3 Ventil-Profil-Plattenheizkörper 600/600/64-12**
Ventil-Plattenheizkörper 600/600/64-12
sonst wie vor beschrieben
Menge: 1,000 St

**2.4.4 Ventil-Profil-Plattenheizkörper 900/600/100-22**
Ventil-Plattenheizkörper 600/600/64-12
sonst wie vor beschrieben
Menge: 1,000 St

*Hinweis*
Ventil-Plattenheizkörper plan
mit eingebautem Thermostatventilunterteil (P-Regler
1K),
Flachheizkörper mit Seitenteilen und de- & montierbarem
Abdeckgitter.
Garantierter Qualitätsstandard mit dem RAL-Gütezeichen
RAL-RG 618.
Heizkörper entspricht den Anforderungen der
Arbeitssicherheit
gemäß den
Richtlinien der GUV.
Wärmeleistung nach DIN EN 442 geprüft und
RAL-registriert:
GZ-RG-Nr.
0427, 0428, 0429, 0430, 0431, 0182, 0183.
Heizkörper mit verkehrsweißer
Einbrenn-Pulverlackierung (RAL
9016),
erfüllt die DIN 55900.
Rohrleitungsanschluss über G 1/2 Innengewinde (2 untere
Anschlüsse).
In Schrumpffolie mit Schutzecken als Transport- und
Montageschutz verpackt.
einschließl. Wandbefestigung
Entlüftungsventil und Entleerungsstopfen

Heizkörperbeschreibung:
1. Ziffer: ca. Höhe
2. Ziffer: ca. Länge
3. Ziffer: ca. Tiefe - Typ

Fabrikat: Kermi
Typ: therm-x2 Plan V o.glw.

Fabrikat des Bieters: '....................'
Typ des Bieters: '....................'

**2.4.5 Ventil-Plattenheizkörper 605/1005/66-12**
Ventil-Plattenheizkörper 605/1005/66-12
sonst wie vor beschrieben
Menge: 1,000 St

**2.4.6 Ventil-Plattenheizkörper 905/1405/66-12**
Ventil-Plattenheizkörper 905/1405/66-12
sonst wie vor beschrieben
Menge: 2,000 St

**2.4.7 Ventil-Plattenheizkörper 605/1605/102-22**
Ventil-Plattenheizkörper 605/1605/102-22
sonst wie vor beschrieben
Menge: 2,000 St

**2.4.8 Ventil-Plattenheizkörper 605/1805/102-22**
Ventil-Plattenheizkörper 605/1805/102-22
sonst wie vor beschrieben
Menge: 1,000 St

**2.4.9 Ventil-Plattenheizkörper 605/2005/102-22**
Ventil-Plattenheizkörper 605/2005/102-22
sonst wie vor beschrieben
Menge: 1,000 St

**2.4.10 Ventil-Plattenheizkörper 605/2305/102-22**
Ventil-Plattenheizkörper 605/2305/102-22
sonst wie vor beschrieben
Menge: 7,000 St

**2.4.11 Ventil-Plattenheizkörper 605/2605/102-22**
Ventil-Plattenheizkörper 605/2605/102-22
sonst wie vor beschrieben
Menge: 10,000 St

**2.4.12 Ventil-Plattenheizkörper 605/3005/102-22**
Ventil-Plattenheizkörper 605/3005/102-22
sonst wie vor beschrieben
Menge: 6,000 St

**2.4.13 Ventil-Plattenheizkörper 905/705/100-22**
Ventil-Plattenheizkörper 905/705/100-22
sonst wie vor beschrieben
Menge: 2,000 St

**2.4.14 Ventil-Plattenheizkörper 905/805/100-22**
Ventil-Plattenheizkörper 905/805/100-22
sonst wie vor beschrieben
Menge: 1,000 St

**2.4.15 Ventil-Plattenheizkörper 905/1005/100-22**
Ventil-Plattenheizkörper 905/1005/100-22
sonst wie vor beschrieben
Menge: 2,000 St

**2.4.16 Ventil-Plattenheizkörper 905/1405/100-22**
Ventil-Plattenheizkörper 905/1405/100-22
sonst wie vor beschrieben
Menge: 2,000 St

*Hinweis*
Ventil-Plan Hygiene Plattenheizkörper
aus Stahlblech gem. DIN EN 442.
Flachheizkörper entsprechen den hygienischen Kriterien
für die
bauliche Gestaltung im Krankenhaus.
Mit integriertem, verstellbarem Ventileinsatz. Der
kv-Wert ist
werksseitig voreingestellt und auf die Wärmeleistung
abgestimmt.
Betriebsdruck: max. 10 bar.
Medium: Heißwasser bis 110 Grad C.
Plan-Frontplatte, ohne umlaufende Sicken. Frontplatte
wärmeschlüssig verklebt
Rückseite profiliert, Sickenteilung 33 1/3 mm.
Mit seitlich umgreifender Frontplatte und oberem festen
Kantenschutz (Typ 10). Übergreifende obere Abdeckung
und
geschlossene seitliche Blenden (Typ 11).
Befestigung: Befestigungslaschen.
Inkl. auf System abgeglichenes Bohrkonsolen-Set,
welches die
Anforderungsklasse 2 gemäß der Richtlinie VDI 6036
erfüllt.
Montagefertig in baustellengerechter Schutzverpackung.
Anschlüsse:
2 x G 3/4" Außengewinde unten nach DIN EN 16313
3 x G 1/2" Innengewinde seitlich
Thermostatkopfgewinde: M 30 x 1,5 mm,
Schließmaß Ventileinsatz 11,8 mm
Blind- und Entlüftungsstopfen werksseitig
eingeschraubt.
Serienfarbe weiß (RAL 9016), gegen Aufpreis
Heizkörper-Farbkonzept möglich. Gegen Aufpreis
Korrosionsschutzbeschichtung für den Einsatz im
Sprühbereich
1 und 2 nach DIN 55900-2 verfügbar.
Lackierung: Zweischichtlackierung gem. DIN 55900,
Grundierung (ETL), Pulverbeschichtung (EPS),
emissionsfrei
auch im Heizbetrieb. Wärmeleistungen gemäß DIN EN 442
ermittelt. Geeignet für Warmwasserheizungsanlagen nach
DIN
18380 und Wasserqualität nach VDI 2035 und ÖNORM H5195.

Heizkörperbeschreibung:
1. Ziffer:  ca. Höhe
2. Ziffer:  ca. Länge
3. Ziffer:  ca. Tiefe - Typ

Fabrikat: Kermi
Typ: therm-x2 Plan-V-Hygiene o.glw.

Fabrikat des Bieters:  '....................'
Typ des Bieters:  '....................'

**2.4.17 Ventil-Plan Hygiene Plattenheizkörper 905/1305/63-10**
Ventil-Plan Hygiene Plattenheizkörper 905/1305/63-10
sonst wie vor beschrieben
Menge: 1,000 St

*Hinweis*
Ventil-Heizwand
mit integrierter Ventilgarnitur und auf die
Wärmeleistung
abgestimmtem, verstellbarem Ventileinsatz. Der kV-Wert
ist
werkseitig voreingestellt und auf die Wärmeleistung
abgestimmt.
Mit wasserführenden Rechteckrohren 70 x 11 x 1,5 mm (6
bar)
bzw. 70 x 11 x 2,0 mm (10 bar). Stirnseitige Sammler
aus
Stahlblech, ohne sichtbare Nähte verschweißt,
Lamellenblech 0,5 mm.
Montagefertig in baustellengerechter Schutzverpackung.
Blind-
und Entlüftungsstopfen eingeschraubt.
Vertikale Heizwände entsprechen den ehemaligen
GUV-Richtlinien. Ausgezeichnet mit dem RAL-Gütezeichen.
Geprüft nach DIN EN 442.
Typ 10, 20 entspricht den hygienischen Kriterien für
die bauliche
Gestaltung im Krankenhaus.
Zusätzliche seitliche Abdeckungen für Typ 10 und 20
(hinten)
gegen Aufpreis lieferbar.
Serienfarbe weiß (RAL 9016), gegen Aufpreis
Heizkörper-Farbkonzept möglich.
Anschlüsse: 2 x G 1/2' Innengewinde
Thermostatkopfgewinde: M 30 x 1,5 mm,
Schließmaß Ventileinsatz 11,8 mm
Lackierung: Zweischichtlackierung gem.DIN 55900,
Grundierung (ETL), Pulverbeschichtung (EPS),
emissionsfrei
auch im Heizbetrieb.
Betriebsdruck: 6 bar (Standard)
10 bar (Hochdruckausführung)
Medium: Heißwasser bis 110 Grad C

Heizkörperbeschreibung:
1. Ziffer:  ca. Höhe
2. Ziffer:  ca. Länge
3. Ziffer:  ca. Tiefe - Typ

Fabrikat: Kermi
Typ: Vertikale Ventil Heizwand HVV o.glw.

Fabrikat des Bieters:  '....................'
Typ des Bieters:  '....................'

**2.4.18 Ventil-Heizwand vertikal 1800/980/61-HVV11**
Ventil-Heizwand vertikal 1800/980/61-HVV11
sonst wie vor beschrieben
Menge: 3,000 St

**2.4.19 Thermostatkopf**
Thermostatkopf
für zuvor genannte Ventilheizkörper aller Art
Fühlerelement OHNE Nullabsperrung und mit
Schnappbefestigung gemäß DIN EN 215
flüssigkeitsgefülltes Wellrohrelement für die Auslegung
mit kleinen P-Bändern, Proportionales Regelverhalten
für AP-Bereich 0,5-1K nach DIN 4701/10,
Frostschutzsicherung, Temperaturbereich: 8 - 28 °C
Eingebauter Fühler, mit Schnappbefestigung
Montage ohne Werkzeug,  zusätzlich begrenz- und
blockierbar
nachrüstbar zum Behördenmodell

Fabrikat des Bieters:  '....................'
Typ des Bieters:  '....................'

Komplett liefern und montieren
Menge: 46,000 St

**2.4.20 Mehrpreis Behördenmodell**
Mehrpreis Behördenmodell
für zuvor genannte Thermostatköpfe
mit verdeckter Temperatureinstellung,
integrierter Diebstahlsicherung und erhöhter
Biegefestigkeit
(Belastung bis 100 kg)
Menge: 46,000 St

**2.4.21 Zweirohr-Hahnblock 1/2", in Eck- oder Durchgangsform**
Zweirohr-Hahnblock 1/2", in Eck- oder Durchgangsform
Zweirohr-Hahnblock für Heizplatten mit Außengewinde DN
20, mit losen Konus-Einlegeteilen, Durchgangsform,
Abgang nach unten: 3/4" AG, max. Betriebsdruck: 10 bar,
max. Betriebstemperatur: 100 Grad, Achsabstand: 50 mm

Fabrikat des Bieters:  '....................'
Typ des Bieters:  '....................'

Komplett liefern und montieren
Menge: 46,000 St

**2.4.22 Demontage/Montage der montierten Heizkörper**
Demontage/Montage der montierten Heizkörper
für Arbeiten andere Gewerke.
Nach diesen Arbeiten sind die demontierten Heizkörper
wieder zu montieren.
einschl. Schützen der Heizkörper und Anschlüsse sowie
Erneuerung
der Anschlussdichtungen.
Menge: 46,000 St

#### Untertitel 2.5 KGR 429 Sonstiges

*Hinweis*
Sämtliche Positionen beinhalten liefern und montieren,
es sei denn, es wird ausdrücklich in der Beschreibung
auf etwas anderes verwiesen.

**2.5.1 Profilstahlkonstruktion als Sonderbefestigung**
Profilstahlkonstruktion als Sonderbefestigung
für Stütz-, Hänge- und Tragkonstruktion einschl.
Befestigungsmaterial, feuerverzinkt, einschl.
statischem Nachweis, Abrechnung nach Einheitsgewichten

liefern und montieren
Menge: 100,000 kg

**Ausführungsbeschreibung 0001 Selbstregelndes Heizband**
*Selbstregelndes Heizband*
Selbstregelndes Heizband als Rohrbegleitheizung für
Frostschutz bzw. Temperaturhalterung. Änderung der
Heizleistung in Abhängigkeit von der
Rohrtemperatur.Rohrbegleitheizung mit flexiblem
selbstregelndem Flächenheizband bestehend aus zwei
parallelen verzinnten Kupferlitzen 1,2 mm², dem
dazwischenliegenden selbstbegrenzenden
Kunststoffheizelement, einer elektrischen
Schutzisolation aus
Polyolefin oder Fluorpolymer mit Schutzgeflecht aus
verzinnter
Kupferlitze (Widerstand max. 0,009 Ohm/m gemäß VDE 0235
6.4.3) und äußerem Schutzmantel aus modifiziertem
Polyolefin,
beständig gegen Nässe und wässrige, anorganische
Chemikalien. Einschließlich allem erforderlichen
Kleinmaterial
und Zubehör.

**2.5.3 Selbstregelndes Heizband wie vor beschrieben**
Heizband wie vor beschrieben, als verlegen
Nennleistung: 10
W/mmax. Heizungslänge: 10 m min. Biegeradius: 10 mm
Nennspannung: 230
Menge: 2,000 m

**2.5.4 Heizbandanschluss Raychem**
Heizbandanschluss, bestehend aus:
1 Stück Anschlussmodul mittels Isolationsdurchdringung
für
Heizband, UV-beständig, mit fertig angeschlossener,
1,5 m
langer Anschlussleitung (3 x 2,5 mm2).
1 Stück Heizband-Endabschluss, UV-beständig, mit
molekularvernetztem Gel gefüllt.
1 Stück Abstandhalter
Nennspannung: 230 V
Nennstrom: 20 A
Temperaturbeständigkeit: 65°C
Schutzart: IP 68 VDE-Reg.-Nr.: 3709
Menge: 2,000 St

**2.5.5 Kennzeichnungsaufkleber "Netzspannung 230 V"**
Kennzeichnungsaufkleber "Netzspannung 230 V", alle 5 m
bei
Aufputz-Rohrführung auf der Dämmung bzw. dem
Blechmantel
befestigen.
Menge: 2,000 St

**2.5.6 Thermostat mit Rohranlegefühler und Alarmmeldekontakt**
Thermostat mit Rohranlegefühler und Alarmmeldekontakt
für
GLTTemperaturbereich 0°C bis +150°C. Digitale Anzeige
von
Temperaturen und Fehlermeldungen. Funktionen:
Minimum-Temperatur-Alarm-FunktionDigital
DisplayOff-Site-Programmierung ohne Anschluss an
Stromversorgung möglich 25 A Schaltkapazität
Sensor-Fehler-AlarmSpannungsfehler-AlarmProgrammierbare
"Fail Save" Funktion bei Sensorbruch,
Sensorkurzschluss,
Alarm-Schaltung bei Überwachung durch BMS-System
System-Fehlermeldungen für eine schneller Fehlerortung
Schaltstrom: 25 A Alarmkontakt: 2 A Sensortyp: Pt 100,
Dreileitertechnik
Sensorkabellänge: 3 m, verlängerbar bis 150 m
Schutzart: IP 65
Menge: 2,000 St

**2.5.7 Abschnittsweise Füllen und Entlüften**
Abschnittsweise Füllen und Entlüften
mit enthärtetem Wasser gem VDI 2053
einschl. Übergabe des Füllprotokolls
Anlagenvolumen ca. 11.200 l

von Rohrleitungen aller Dimensionen von DN 15 bis DN 65
samt Verteilern und Geräten sowie Heizkörpern,
einschl. der erforderlichen Beistellung von
Hilfsmaterial, wie Schläuche, Pumpen, etc., einschl.
der Wiederinbetriebnahme der Rohrleitungsstrecken nach
Fertigstellung der Arbeiten.

Befüllen und Entlüften der einzelnen Gebäudeteile
Menge: 1,000 psch

**2.5.8 Druck- u. Dichtigkeitsprüfung**
Druck- u. Dichtigkeitsprüfung
der kompletten vorbeschriebenen Heizungsanlage,
in Teilabschnitten je Verteilerabgang

Das gesamte System ist zu prüfen. Die Ergebnisse sind
zu protokollieren. Die Druck- und Dichtigkeitsprüfungen
sind rechtzeitig vor Durchführung der Bauleitung
mitzuteilen.
Notwendige Hilfsmittel sind von AN zu stellen.
Menge: 1,000 psch

**2.5.9 Spülen des Rohrleitungsnetzes**
Spülen des Rohrleitungsnetzes
der kompletten vorbeschriebenen Heizungsanlage, in
Teilabschnitten je Verteilerabgang, bzw. Abschnitt
Heizkreis.

Die Ecktermine zur Spülung sind rechtzeitig vor
Durchführung der Bauleitung mitzuteilen.
Notwendige Hilfsmittel sind von AN zu stellen,
Brauchwasser wird bauseits gestellt.
Menge: 1,000 psch

**2.5.10 Hydraulischer Abgleich des gesamten Rohrnetzes**
Hydraulischer Abgleich des gesamten Rohrnetzes
einschl. Voreinstellung der Heizkreise (ca 37 St.),
HK-Thermostatventilen (199 Heizkörper), sowie der
Strangregulierventile, auf der Basis einer gültigen
Rohrnetzberechnung lt. Werk- und Montageplanung.
Menge: 1,000 psch

**2.5.11 Kennzeichnung der Leitungsnetze**
Kennzeichnung der Leitungsnetze
gem. DIN 2403, 2404 und VDI 3803, mit Farbgebung
entsprechend dem geförderten Medium,
Angabe des Mediennamens und
Anzeige der Durchflussrichtung, als Klebefolie
alle 8 m

liefern und montieren
Menge: 1,000 psch

**2.5.12 Komplette elektrische Verdrahtung, Heizung,**
Komplette elektrische Verdrahtung, Heizung,
aller Anlagenkomponenten des Gewerkes Heizung (KGR 420)
der Heizungsanlage wie, Wärmeerzeuger, Solaranlage,
Pumpen, Mischer, Regelgerät, Aussenfühler,
einschl. Steckdosen im HA-Raum in erforderlicher Anzahl
(mindestens jedoch 4 Stück), Unterverteiler nach
Erfordernis,
Übergabepunkt ist ein Heizungsnotschalter,
Ausführung: AP in Kunststoffpanzerrohr;
einschl. setzten eines kleinen Unterverteiler einschl.
Absicherungen, wenn erforderlich.

liefern und montieren
Menge: 1,000 psch

### Titel 3 KGR 474 Nutzungsspezifische Anlagen

#### Untertitel 3.1 KGR 474 Feuerlöscher

*Hinweis*
Sämtliche Positionen beinhalten liefern und montieren,
es sei denn, es wird ausdrücklich in der Beschreibung
auf etwas anderes verwiesen.

**3.1.1 Feuerlöscher LE 12**
Tragbarer und leistungsstarker
Kartuschen-Aufladefeuerlöscher
nach DIN EN 3 mit fluorfreiem Löschmittel für die
Brandklassen
A und B.
Wartungsfreundlich und sanft zur Umwelt.
Hochwertige Druckhebelarmatur aus Qualitätsstahlblech,
schwarz/rot pulverbeschichtet. Ventilkörper aus
hochfestem,
glasfaserverstärktem Spezialkunststoff mit
vormontierter
Einweg-Kartusche (Keine Schwimmkartusche!).
Metall-Überwurfmutter schwarz eloxiert.
Innenliegende CO2 -Treibmittelflasche mit
korrosionsbeständiger Polyethylen-Beschichtung
(technische
Daten mit widerstandsfähigem Laser-Printing markiert).
LABS-freie Qualitäts-Schlauchleitung mit Gewebeeinlage
aus
synthetischem Kautschukmaterial mit dreh- und
abstellbarer
Löschpistole mit Spezial-Schaumrohr.
Löschmittel: 0,135l Konzentrat GLORILIGHT ECO in
Kartusche
sowie 5,715l Wasser gemischt mit 3,15l IMPREX B.
Löschmittel ohne umweltschädigendes PFOS oder PFOA!
Fluorfrei!
CE-Behälter mit großer Einfüllöffnung (Ventilgewinde
M74x2).
Außen mit schwermetallfreier
Polyesterharzbeschichtung, rot,
RAL 3000, mit zwei Aufhängelaschen für eine sichere
Fixierung.
Behälter innen mit Dickschicht PE-Versiegelung. Drei am
Behälterboden angeschweißte Bolzen gewährleisten
Fixierung
des Fußrings gegen Abfallen oder Verdrehen.
Schlagfester Kunststoff-Fußring mit Schaumrohraufnahme
Wandhalter mit je zwei Aufhängungen und Gummitüllen.
Widerstandsfähige Siebdruckbeschriftung mit
Löschmittelkennfarbe, GS-Zeichen.
Einsetzbar an elektrischen Anlagen bis 1000 Volt,
Mindestabstand 1 m,
Funktionsbereich: 5°C bis +60°C
Betriebsanleitung und Wartungsdienstantwortkarte
beiliegend
Brandklasse A:  Rating: 43A  =  12LE
Brandklasse B:  Rating: 183B =  12LE
Löschmitteleinheiten (LE) für die Brandklassen A+B:
12LE

Fabrikat des Bieters:  '....................'
Typ des Bieters:  '....................'
Menge: 7,000 St

**3.1.2 Feuerlöscher LE 10**
Tragbarer und leistungsstarker
Kartuschen-Aufladefeuerlöscher
nach DIN EN 3 mit fluorfreiem Löschmittel für die
Brandklassen
A und B.
Wartungsfreundlich und sanft zur Umwelt.
Hochwertige Druckhebelarmatur aus Qualitätsstahlblech,
schwarz/rot pulverbeschichtet. Ventilkörper aus
hochfestem,
glasfaserverstärktem Spezialkunststoff mit
vormontierter
Einweg-Kartusche (Keine Schwimmkartusche!).
Metall-Überwurfmutter schwarz eloxiert.
Innenliegende CO2 -Treibmittelflasche mit
korrosionsbeständiger Polyethylen-Beschichtung
(technische
Daten mit widerstandsfähigem Laser-Printing markiert).
LABS-freie Qualitäts-Schlauchleitung mit Gewebeeinlage
aus
synthetischem Kautschukmaterial mit dreh- und
abstellbarer
Löschpistole mit Spezial-Schaumrohr.
Löschmittel: 0,09l Konzentrat GLORILIGHT ECO in
Kartusche
sowie 3,81l Wasser gemischt mit 2,1l IMPREX B.
Löschmittel ohne umweltschädigendes PFOS oder PFOA!
Fluorfrei!
CE-Behälter mit großer Einfüllöffnung (Ventilgewinde
M74x2).
Außen mit schwermetallfreier
Polyesterharzbeschichtung, rot,
RAL 3000, mit zwei Aufhängelaschen für eine sichere
Fixierung.
Behälter innen mit Dickschicht PE-Versiegelung. Drei am
Behälterboden angeschweißte Bolzen gewährleisten
Fixierung
des Fußrings gegen Abfallen oder Verdrehen.
Schlagfester Kunststoff-Fußring mit Schaumrohraufnahme
Wandhalter mit je zwei Aufhängungen und Gummitüllen.
Widerstandsfähige Siebdruckbeschriftung mit
Löschmittelkennfarbe, GS-Zeichen.
Einsetzbar an elektrischen Anlagen bis 1000 Volt,
Mindestabstand 1 m,
Funktionsbereich: 5°C bis +60°C
Betriebsanleitung und Wartungsdienstantwortkarte
beiliegend
Brandklasse A:  Rating: 34A  = 10 LE
Brandklasse B:  Rating: 183B  =  12 LE
Löschmitteleinheiten (LE) für die Brandklassen A+B:
10LE

Fabrikat des Bieters:  '....................'
Typ des Bieters:  '....................'
Menge: 4,000 St

**3.1.3 Feuerlöscherschutzhaube**
Feuerlöscherschutzhaube
zum Schutz von tragbaren
Feuerlöschern, zur Wandmontage
passend für fast alle Feuerlöscher bis 12 kg, außer 5
bzw. 6 kg CO2
Haube aus glasklarem Kunststoff,
temperaturbeständig -20ºC bis +60ºC
2 Spannverschüssen aus Metall,
chromatiert
Plombierung der Verschlüsse möglich
Höhe: 800mm / Breite: 360mm / Tiefe: 220mm

Fabrikat des Bieters:  '....................'
Typ des Bieters:  '....................'

Komplett liefern und montieren
Menge: 7,000 St

**3.1.4 Hinweisschild Feuerlöscher**
Hinweisschild Feuerlöscher
aus Hart-PVC, witterungsbeständig,
mit lichtechten Siebdruckfarben bedruckt.
Abmessungen H/B: ca. 200x200 mm
Menge: 11,000 St

### Titel 5 KGR 490 Gewerkeübergreifendes

#### Untertitel 5.1 Sonstiges

*Hinweis*
Sämtliche Positionen beinhalten liefern und montieren,
es sei denn, es wird ausdrücklich in der Beschreibung
auf etwas anderes verwiesen.

**5.1.1 Kernbohrung Wand/Decke D bis 60 mm, Tiefe bis 30 cm,**
Kernbohrung Wand/Decke D bis 60 mm, Tiefe bis 30 cm,
aus Mauerwerk oder Beton,
Bohrtiefe bis 30 cm,
einschl. Lösen des Bohrkerns aus dem Gefüge und
fachgerechte Entsorgung
Menge: 30,000 St

**5.1.2 Kernbohrung Wand/Decke D bis 80 mm, Tiefe bis 30 cm,**
Kernbohrung Wand/Decke D bis 80 mm, Tiefe bis 30 cm,
aus Mauerwerk oder Beton,
Bohrtiefe bis 30 cm,
einschl. Lösen des Bohrkerns aus dem Gefüge und
fachgerechte Entsorgung
Menge: 15,000 St

**5.1.3 Kernbohrung Wand/Decke D bis 100 mm, Tiefe bis 30 cm,**
Kernbohrung Wand/Decke D bis 100 mm, Tiefe bis 30 cm,
aus Mauerwerk oder Beton,
Bohrtiefe bis 30 cm,
einschl. Lösen des Bohrkerns aus dem Gefüge und
fachgerechte Entsorgung
Menge: 6,000 St

**5.1.4 Kernbohrung Wand/Decke D bis 130 mm, Tiefe bis 30 cm,**
Kernbohrung Wand/Decke D bis 130 mm, Tiefe bis 30 cm,
aus Mauerwerk oder Beton,
Bohrtiefe bis 30 cm,
einschl. Lösen des Bohrkerns aus dem Gefüge und
fachgerechte Entsorgung
Menge: 10,000 St

**5.1.5 Kernbohrung Wand/Decke D bis 150 mm, Tiefe bis 30 cm,**
Kernbohrung Wand/Decke D bis 150 mm, Tiefe bis 30 cm,
aus Mauerwerk oder Beton,
Bohrtiefe bis 30 cm,
einschl. Lösen des Bohrkerns aus dem Gefüge und
fachgerechte Entsorgung
Menge: 15,000 St

**5.1.6 Kernbohrung Wand/Decke D bis 180 mm, Tiefe bis 30 cm,**
Kernbohrung Wand/Decke D bis 180 mm, Tiefe bis 30 cm,
aus Mauerwerk oder Beton,
Bohrtiefe bis 30 cm,
einschl. Lösen des Bohrkerns aus dem Gefüge und
fachgerechte Entsorgung
Menge: 1,000 St

**5.1.7 Kernbohrung Wand/Decke D bis 200 mm, Tiefe bis 30 cm,**
Kernbohrung Wand/Decke D bis 200 mm, Tiefe bis 30 cm,
aus Mauerwerk oder Beton,
Bohrtiefe bis 30 cm,
einschl. Lösen des Bohrkerns aus dem Gefüge und
fachgerechte Entsorgung
Menge: 1,000 St

**5.1.8 Kernbohrung Wand/Decke D bis 225 mm, Tiefe bis 30 cm,**
Kernbohrung Wand/Decke D bis 225 mm, Tiefe bis 30 cm,
aus Mauerwerk oder Beton,
Bohrtiefe bis 30 cm,
einschl. Lösen des Bohrkerns aus dem Gefüge und
fachgerechte Entsorgung
Menge: 1,000 St

**5.1.9 Vermörtelung Kernbohrungen**
Vermörtelung Kernbohrungen
Vermörtelung des Ringspaltes vorgenannter Kernbohrungen
in Wandqualität.
Menge: 79,000 St

**5.1.10 Wandschlitz im Mauerwerk**
Wandschlitz im Mauerwerk
Breite: bis 100 mm,
Tiefe: bis 60 mm,
Höhe: bis 500 mm,
fachgerechte Entsorgung des Bauschutts
Menge: 2,000 St

**5.1.11 Wandschlitz in Beton**
Wandschlitz in Beton
Breite: bis 100 mm,
Tiefe: bis 60 mm,
Höhe: bis 500 mm,
fachgerechte Entsorgung des Bauschutts
Menge: 2,000 St

**5.1.12 Baustelleneinrichtung**
Baustelleneinrichtung
Einrichten, Vorhalten über die vereinbarte
Leistungszeit sowie Räumen der Baustelle und
Wiederherstellen des Geländes, mit folgenden in den
Pauschalpreis einzurechnenden Leistungen, soweit sie
nicht in nachfolgenden Einzelpositionen erfasst sind,
bzw. lt. Vorbemerkung in Leistungen einzurechnen ist:
- Lager- und Arbeitsplätze,
- Verkehrssicherungseinrichtung einschl. Leistung zur
Verkehrssicherung, falls erforderlich,
- Baustellenbeleuchtung nur für die Realisierung der
ausgeschiebenen Leistungen,
- Maschinen, Geräte, Werkzeuge,
- Maßnahmen zum Schutz der eigenen Leistungen,
Menge: 1,000 psch

**5.1.13 Einweisung Bedienpersonal**
Einweisung Bedienpersonal
Gründliche Einweisung des Betreibers bzw. dessen
Vertreter in:
- Anlagenbedienung
- Anlagenwartung
- Störungsursachen
- Störungsbehebung
Der genaue Umfang ist mit dem AG abzustimmen.
Die Einweisung(en) ist(sind) vom Betreiber schriftlich
bestätigen zu lassen
Menge: 1,000 psch

**5.1.14 Revisionsunterlagen**
Revisionsunterlagen/ Dokumentation

gemäß den allgemeinen Vertragsbedingungen.
Revisionszeichnungen, Anlagenschema, Strangschema
farbig angelegt, in Papierform und auf CD gebrannt.
Herstellerunterlagen, Materiallisten, Garantie- u.
Gewährsbescheinigungen, Meßprotokolle, Gerätekarten,
Prüfzeugnisse. Unterlagen für Abnahme durch TÜV u.
Behörden.
Übergabe in beschrifteten Ordnern mit
Inhaltsverzeichnis zur Abnahme.
In 3-facher Ausführung!

erstellen und übergeben
Menge: 1,000 psch

**5.1.15 Inbetriebnahme aller Anlagenteile dieser Ausschreibung,**
Inbetriebnahme aller Anlagenteile dieser Ausschreibung,
aller heiz- und sanitärtechnische Anlagen
wie Therme, Warmwasserbereitung, Fettabscheider,
Hebeanlage,
Trennstation usw.
ggf. durch den Werkskundendienst
einschl. Inbetriebnahmepotokoll für jede Anlage
Menge: 1,000 psch

**5.1.16 Wartungsvertrag für ein Jahr**
Wartungsvertrag für ein Jahr
für alle wartungspflichtigen Anlagenteile der in dieser
Ausschreibung
beschriebenen Heizungs- und Sanitäranlagen.
Mindestlaufzeit: 4 Jahre
Menge: 1,000 psch

**5.1.17 Stundensatz Helfer**
Menge: 30,000 h

**5.1.18 Stundensatz Monteur**
Menge: 50,000 h

**5.1.19 Stundensatz Obermonteur**
Menge: 50,000 h

USt %: 19,00
